# Profilschulcampus Ascheberg Haus A
Angebotsaufforderung (GAEB DA XML 3.3, DA83)
Projekt: PSA
Währung: EUR
Erstellt mit: GXML Toolbox V3.3 R20220330, ORCA AVA 27 27.00.00, 20.10.2026

## 0.1 Allgemeine Technische Vertragsbedingungen (ATV)
ATV Allgemeine Technische Vertragsbedingungen:

0.1 Angaben zur Baustelle

0.1.1 Kurzbeschreibung, Maßnahmen

Neubau, Umbau u. Sanierung Profilschule Ascheberg
Die Gemeinde Ascheberg, Dieningstraße 7 in 59378 Ascheberg plant auf dem Bahnhofsweg 1-5 in 59378 Ascheberg den Neubau des Profilschulcampus Ascheberg. Das Bauvorhaben umfasst zwei Neubauten, ein Wirtschaftsgebäude und die Sanierung eines Bestandkomplexes. Aktuell besteht der Schulkomplex aus mehreren Gebäudeteilen (s. beiliegenden Baustelleneinrichtungsplan). Die Häuser B + C, die zentral angeordnete Mensa und der Abbruch des vorhandenen Haus 1 (C) sind nicht Bestandteil dieser Maßnahme.

In dieser Maßnahme wird das Haus A kern- und energetisch saniert sowie das Wirtschaftsgebäude erweitert und mit einer ungedämmten Fassadenbekleidung versehen.

Das Haus A ist in den 1970er Jahren als Massivbauweise als 2-/3-geschossiges Gebäude in 2 Bauabschnitten mit Klinkerfassade errichtet worden. In den 1990er Jahren wurde ein Kalzip-Walmdach auf beiden Geschossen errichtet, welches im Zuge der Sanierungsmaßname zurückgebaut wird. Das Gebäude ist nicht unterkellert.
Das Wirtschaftsgebäude besteht aus eingeschossigen Beton-Fertigteilgaragen, die mit einer Holzrahmenkonstruktion erweitert werden.

Luftbild
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
Lageplan / geplant
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
Erschließung
Das Baugrundstück ist NUR über den Bahnhofsweg im Norden anzufahren.

Für die Bauzeit ist ausschließlich die Anfahrt über den Bahnhofsweg möglich.
Das Parken ist auf dem Parkplatz an der Turnhalle möglich .
Die Rettungszufahrt der Feuerwehr erfolgt aus Richtung Bahnhofsweg und Nordkirchener Straße.
Ein Wenden von Fahrzeugen ist nur vor der Lagerfläche möglich, siehe Baustelleneinrichtungsplan.

Der Zugang und die Zufahrt zur Sporthalle, der Mensa und zu den Häusern B und C ist jederzeit freizuhalten. Insbesondere ist auf den Schulbetrieb, die Schüler und Lehrer besondere Rücksicht zu nehmen.

Hindernisse auf dem Profilschulcampus
Östlich von Haus C befindet sich eine Bunkeranlage, welcher als Rückzugsort für Fledermäuse zwingend zu schützen und erhalten ist. Die Maßnahmen gemäß des Artenschutzrechtlichen Gutachtens "220209_Artenschutzrechtlicher Fachbeitrag" sind zwingend einzuhalten.

Da die Maßnahmen im laufenden Schulbetrieb stattfinden, hat es oberste Priorität den Schutz der Schüler*innen und Lehrer*innen zu gewährleisten.

Baulärm
Da die Schule auf dem Gelände im Betrieb sind alle lärmerzeugenden Arbeiten entweder morgens bis 7:30 Uhr oder nach 15:00 Uhr oder innerhalb der Schulferien des Landes NRW auszuführen.

0.1.2 Lage

Lage der Baustelle: innerstädtisch, Wohngebiet
Bundesland: NRW
Stadt/ Ort: 59378 Ascheberg
Straße: Bahnhofsweg 1-5

Die postalische Adresse lautet:

Bahnhofsweg 5, 59387 Ascheberg - Nordrhein-Westfalen

Der Profilschulcampus Ascheberg befindet sich im Südwesten von Ascheberg und kann über die "Nordkirchener Straße" und den "Bahnhofsweg" angefahren werden. Für die Zufahrt von Baustellenfahrzeugen ist ausschließlich der "Bahnhofweg" zu nutzen.

0.1.3 Angabe zur baulichen Anlage

Projektziele / Aufgabenstellung
Ziel der Maßnahme ist die Neuorganisation und Optimierung des gesamten Profilschulcampus.

Auf dem Gelände der Profilschule Ascheberg kommen mehrere Baumaßnahmen zur Ausführung.

1. Abbruch Bestandsgebäude Haus 1 in den Osterferien 2024
2. Neubau BA1: Haus B und Haus C ab Sommer 2024 - Frühjahr 2026
3. Freianlagen BA1 ab Sommer 2025
4. Abbruch Hausmeisterhaus im Frühjahr 2026
5. Neubau und Sanierung BA2: Wirtschaftsgebäude und Haus A
  ab Frühjahr 2026 - Winter 2026
6. Freianlagen BA2 ab Frühjahr 2026

Insbesondere ist auf den Schulbetrieb, die Schüler und Lehrer besondere Rücksicht zu nehmen.

Flächenangaben
Haus A:
Brutto- Grundfläche (BGF) nach DIN 277: ca. 3.306 qm
Brutto- Rauminhalt (BRI) nach DIN 277: ca. 13.308 cbm

Wirtschaftsgebäude:
Brutto- Grundfläche (BGF) nach DIN 277: ca. 240 qm
Brutto- Rauminhalt (BRI) nach DIN 277: ca. 838 cbm

Außenmaße
Haus A:
2-geschossiger Kubus:
Länge ca. 37,53 m
Breite ca. 13,88m
3-geschossiger Kubus:
Länge ca. 46,73 m
Breite ca. 19,02m

Wirtschaftsgebäude:
Länge ca. 30,07m + 6,90m
Breite ca. 7,45 m / 6,39m

Höhen ab OK geplantes Gelände
Haus A:
OK geplantes Gelände ca. +66,37m bis +67,07m NHN (OKFF EG +66,37m NHN)
Attikahöhe 2-geschossiger Kubus ca. +7,04m ab OKFF = +73,41m NHN
Attikahöhe 3-geschossiger Kubus ca. +11,97m ab OKFF = +78,34m NHN

Wirtschaftsgebäude:
OK geplantes Gelände WG ca. +66,44m bis +66,49m NHN (OKFF +66,49m NHN)
Attikahöhe ca. +3,15m ab OKFF = +69,64m NHN

Böschung
Ostseite Haus A Achse I-K/12, Höhenversprung ca. 0,60m

0.1.4 Baugrund

Nicht relevant

0.1.5 Verkehrsverhältnisse

Vor Angebotsabgabe hat sich der Bieter von den örtlichen Verhältnissen und der Beschaffenheit der Baustelle, insbesondere Anfahrt und Transport, zu informieren, so dass Nachforderungen wegen Unkenntnis ausgeschlossen sind.

Parkmöglichkeiten auf der Baustelle -siehe Baustelleneinrichtungsplan

0.1.6 Baustelleneinrichtung

Die Baustelleneinrichtung zur Ausführung der eigenen Leistung, sowie alle Kosten für das Aufstellen von Kränen/Autokränen (falls durch AN geplant), ist in die Einheitspreise mit einzukalkulieren.

Dies gilt auch für erneute Baustelleneinrichtungen für die jeweiligen Folgebauabschnitte!

Container zur Entsorgung sind vom Unternehmer zu stellen und in die Einheitspreise einzukalkulieren.

Nach Beendigung der Arbeiten sind diese Flächen sauber und ordentlich zu übergeben.

0.1.7 Anschlüsse Bauwasser, Baustrom

Der Baustromanschluss erfolgt über den Trafo des Versorgers Gelsenwasser am Bahnhofsweg.
Der Bauwasserzugang befindet sich an der Mensa. Das Einrichten der Anschlüsse und die Position sind durch den AN in die Baustelleneinrichtung einzukalkulieren.

Baustrom
Baustromanschluss wird vom AG gestellt, die Verteilung ist vom Rohbauer zu stellen und der Verbrauch wird über AG abgerechnet.
Bauwasser
Bauwasseranschluss mit einer Wasseruhr, sowie die Verteilung ist vom Rohbauer zu stellen und der Verbrauch wird über AG abgerechnet.

0.1.8 Begehung der Baustelle

Ortsbesichtigung
Es ist empfehlenswert zur Angebotskalkulation sich über die Gegebenheiten vor Ort zu informieren, insbesondere Über das Baugrundstück, die Zufahrtsmöglichkeiten, sowie über die örtlichen Verkehrsverhältnisse.

Baustellenbegehung
Die Begehung der Baustelle ist nur befugten Personen gestattet. Eine Begehung der Baustelle durch nicht am Bau Beteiligte ist nur nach Abstimmung mit der Bauleitung und unter Beachtung der Baustellenverordnung / Sicherheitsverordnung gestattet.

0.1.9 Grundsätzliches

Der AN ist verpflichtet ein Standard-Bautagebuch zu führen; vollständig, d.h. mit allen Fakten, Besonderheiten sowie dem Umfang der ausgeführten Vertragsleistungen. Wöchentlich sind die Bautagesberichte der Bauleitung vorzulegen. Eventuelle Behinderungen sind umgehend mündlich anzumelden. Kann der Behinderungsgrund in der Folge nicht sofort beseitigt werden, so ist die Behinderung schriftlich einzureichen.

Gemäß der Baustellenordnung, dem Arbeits- und Gesundheitsschutz herrscht auf der Baustelle grundsätzlich Alkoholverbot und Verbot für die Einnahme anderer berauschender Mittel.

Die Zufahrtstraßen zum Baugrundstück sind reine Wohnstraßen.Aus diesem Grund ist unbedingt darauf zu achten, dass die Beeinträchtigungen und Belästigungen für die Anlieger so gering wie möglich gehalten werden. Insbesondere ist eine besondere Vorsicht und Rücksichtnahme auf die anderen Verkehrsteilnehmer (ggf. spielende Kinder !), sowie auf den laufenden Schulbetrieb zu nehmen.

0.1.10 Zugang zur Baustelle

Der Bauzaun ist in Gänze zu jeder Zeit geschlossen zu halten und gegen unbefugte Dritte zu sichern. Das Schloss am geöffneten Bauzaun muss geschlossen bleiben. Für fahrlässigen Diebstahl haftet der Auftragnehmer. Abweichungen finden nur in Absprache mit der Bauleitung statt. Es wird einen Zugang geben der mit Stahlkette und Zahlenschloss nach dem Verlassen der Baustelle vom Auftragnehmer wieder zu schließen ist.

Prinzip: Der Letzte macht das Licht aus.

0.1.11 Kontakt

Kontaktdaten der Projektbeteiligten wird dem AN nach Auftragserteilung elektronisch mitgeteilt.

0.1.12 Ausführungsfristen

Der im Anhang beigefügte Bauzeitenplan dient der Verdeutlichung der geplanten Abläufe. Maßgeblich für die Ausführungsfristen und die Kalkulation der Angebote sind allein die im Formular "214 Besondere Vertragsbedingungen" vorgegebenen Fristen. Bei Änderungen des Bauzeitenplans wird dem AN im Rahmen der Beauftragung der aktuelle Bauzeitenplan übermittelt.

Spätestens zwei Wochen nach der Beauftragung ist vom AN ein Bauzeitenplan vorzulegen.

0.1.13 Materiallagerung

Materiallagerungen sind grundsätzlich mit der örtlichen Bauleitung abzustimmen. Materialtransport und Einbau sind zeitlich mit dem Bauablauf entsprechend zu disponieren. Das langfristige Abstellen und Zwischenlagern auf der Baustelle ist nicht gestattet.

Das Lagern wassergefährdender Stoffe, (Öl, Treibstoffe, Säuren. Laugen, Isolierstoffe, Farben, Salze, Giftstoffe, etc.) auf dem Gelände des AG ist grundsätzlich verboten. Sind aufgrund örtlicher Verhältnisse Abweichungen hiervon notwendig, so sind sie nur nach Bekanntgabe und mit Genehmigung der Bauleitung gestattet. Die entsprechenden Vorschriften über das Lagern wassergefährdender Stoffe sind dann strengstens zu beachten.

Bei der Lagerung von Materialien sind die DGNB-Anforderungen zu berücksichtigen.

Notausgänge sind Grundsätzlich frei zu halten.

0.1.14 Entsorgung

Das Entsorgen wassergefährdender Stoffe, (Öl, Treibstoffe, Säuren, Laugen, Isolierstoffe, Farben, Salze, Giftstoffe, etc.) auf dem Gelände des Auftraggeber ist grundsätzlich verboten.

0.1.15 Sorgfaltspflicht/Reinigung

Der AN ist verpflichtet, Verpackungsmaterialien sowie Restmaterialien, Abfall und durch ihn verursachten Bauschutt nach Beendigung der Tagesleistung, also täglich, zu seinen Lasten zu entsorgen.

Zur Vermeidung von Brandgefahr ist insbesondere darauf zu achten, dass keine Anhäufung von leicht entzündlichen Verpackungsmaterialien erfolgt.

0.1.16  Mitgeltende Normen und Regeln

Es gelten jeweils die DIN Normen und Regeln in der zum Vertragsschluss gültigen Fassung einschließlich der Änderungen, Berichtigungen und Beiblätter sowie die anerkannten Regeln der Technik.

Soweit in der Leistungsbeschreibung auf technische Spezifikationen, z. B. nationale Normen, mit denen Europäische Normen umgesetzt werden, europäische technische Zulassungen, gemeinsame technische Spezifikationen, internationale Normen, Bezug genommen wird, werden auch ohne den ausdrücklichen Zusatz: "oder gleichwertig", immer gleichwertige technische Spezifikationen in Bezug genommen.

## 0.2 Zusätzliche Technische Vertragsbedingungen (ZTV)
0.2 Zusätzliche Technische Vertragsbedingungen (ZTV) - Ausführung - Allgemein

0.2.1 Vorschriften - Ausführung

Für die Ausführung der nachfolgend beschriebenen Leistungen gelten die zum Zeitpunkt der Ausführung gültigen Merkblätter, Ausführungempfehlungen der Verbände, Richtlinien, DIN-Normen und weitere anerkannten Regeln der Technik. Der AN ist verpflichtet während der Bauarbeiten alle Unfallverhütungs- vorschriften veröffentlicht von BG-Bauberufsgenossenschaft, Deutsche gesetzliche Unfallversicherung und weitere anerkannten UVV-Vorschriften einzuhalten.

Die Unfallverhütungsvorschriften "Bauarbeiten" (GUV-V C 22) sind zu beachten.

Im Umkreis des Baugeländes befinden sich zu schützende Bestandsgebäude und zu schützende Bäume. Alle Anforderungen zum Schutz der bestehenden Gebäude sowie der zu erhaltenden Bäume, insbesondere bei der Anlieferung, sind bei der Ausführung der Arbeiten zu beachten.

Schutz von Bäumen, Vegetationsbeständen und Tieren bei Baumaßnahmen gemäß RAS-LP 4 sind verbindlich einzuhalten.

0.2.2 Grundlagen der Arbeiten sind ferner:

Der AN hat vor der Ausführung seiner Arbeiten sich mit den Inhalten des SiGePlans vertraut zu machen, seine Gefährdungsbeurteilung mit dem SiGeKo abzustimmen und die Ergebnisse in die Gefährdungsbeurteilung zu übernehmen. Der AN hat grundsätzlich den Vorgaben des SiGeKo s Folge zu leisten. Auf die strikte Einhaltung aller Sicherheitsvorschriften wird durch den AG großen Wert gelegt. Die Baustelle befindet sich in unmittelbarer Nähe von laufendem Schulbetrieb! Bei Nichtbeachtung der Sicherheitsvorschriften ist sowohl der Vertreter des Bauherren als auch der SiGeKo jederzeit berechtigt die Baustelle stillzulegen.

"Eigene" Liefer- und Geschäftsbedingungen des AN finden keine Anwendung.

Nach Auftragserteilung ist der AN verpflichtet innerhalb 14 Tagen unaufgefordert dem AG alle Unterlagen zu übermitteln, aus dem alle bauaufsichtlichen Zulassungen, Prüfungszeugnisse, Einbaubedingungen und technischen Eigenschaften der vom AN zum Einbau vorgesehenen Produkte ersichtlich sind.

0.2.3 Ortsbesichtigung

Es ist empfehlenswert zur Angebotskalkulation sich über die Gegebenheiten vor Ort zu informieren, insbesondere über das Baugrundstück, die Zufahrtsmöglichkeiten, sowie über die örtlichen Verkehrsverhältnisse.

0.2.4 Umfang der Leistung

Alle Leistungen beinhalten neben der Lieferung auch das Abladen, Zwischenlagern und  Transportieren. Sämtliche Genehmigungen und Gebühren, die zur Leistungserbringung des AN erforderlich sind, sind einzukalkulieren.

0.2.5 Fachbauleiter, Polier

Die Ausführung aller Arbeiten muss von einem erfahrenen, deutschsprachigem, weisungsbefugten Fachbauleiter des AN regelmäßig überwacht werden.

Er ist für die Einhaltung der am Leistungsort jeweils geltenden Unfallverhütungs- und Arbeitsvorschriften, für die ordnungsgemäße Durchführung der Arbeiten unter Beachtung der anerkannten Regeln der Technik und aller sonstigen erforderlichen Vorkehrungen während der Ausführung bis zur Abnahme durch die Bauleitung verantwortlich.

Der AN ist allein für die Ausführung und ordnungsgemäße Erfüllung seiner Leistung verantwortlich. Er hat keinen Anspruch auf Überwachung seiner Leistung durch die Bauleitung. Die anfallenden Leistungen sind so zu erbringen, dass sie die geforderten Eigenschaften aufweisen und den anerkannten Regeln der Baukunst entsprechen. Von der Bauleitung festgestellte Mängel sind sofort in Abstimmung zu beseitigen und die Leistung in einen fachgerechten Zustand zu bringen.

0.2.6 Baubesprechungen

Der AN ist verpflichtet an den wöchentlichen Projektbesprechungen des AG unter Teilnahme des weisungsbefugten, deutschsprachigen Fachbauleiters auf der Baustelle teilzunehmen. Weitere Besprechungstermine kann der AG nach Erfordernis festlegen. Auf Verlangen des AG nehmen auch eventuelle Nachunternehmer des AN an den Sitzungen teil.

0.2.7 Planunterlagen

Der AN erhält vom AG nach der Auftragsvergabe alle Planunterlagen als PDF-Datei im Datenformat.

Weitere Vervielfältigungen zum eigenen Gebrauch und die Verteilung an eventuelle Nachunternehmer ist eigenverantwortlich und auf eigene Kosten vorzunehmen.

Der AN erhält einen Zugriff auf die Plattform PLANFRED, auf die aktuellen Planungen verwaltet werden.

0.2.8 Regiearbeiten - Ergänzungen zu VOB/B § 15

Stundenlohnarbeiten werden nur anerkannt, wenn sie spätestens 3 Tage nach Ausführung von dem AG und/oder der Bauleitung abgezeichnet werden. Stundenlohnarbeiten dürfen nur auf ausdrückliche Bestellung durch den AG vor Ausführungsbeginn ausgeführt werden. Kosten für Führungs- und Aufsichtspersonal werden nicht gesondert vergütet, sondern sind anteilig in die Lohnpreise einzukalkulieren. Dasselbe gilt für die Lohnnebenkosten, wie Wege- und Fahrgelder, Trennungs-, Übernachtungs- und Unterkunftsgelder.

0.2.9 Dokumentation

Der AN hat die erforderlichen Dokumentationen der von Ihm ausgeführten Leistungen zu liefern in Form von:

- Werkplanung /Montageplanung im PDF- und dwg-Format, soweit erforderlich
- Prüfzeugnisse/Nachweise sämtlicher Materialien und Oberflächen/Korrosionsschutzmaßnahmen etc.
- sämtliche ggf. erforderlichen zusätzlichen statischen Nachweise
- ggf. erteilte Zustimmungen im Einzelfall/Zulassungen
- Entsorgungsnachweise sämtlicher abgefahrener Baustoffe mit Angabe der Deponie
- Fachbauleiter- und Fachunternehmerbescheinigungen
- Mengenermittlung
- Aufmaßpläne

Aufwendungen hierzu sind in die EP einzukalkulieren sofern nicht eine separate Position im LV dafür vorgesehen ist.

## 0.3 Zusätzliche Technische Vertragsbedingungen (ZTV) - Tischlerarbeiten Innentüren
0.3 Zusätzliche Technische Vertragsbedingungen (ZTV) - Tischlerarbeiten, Innentüren

0.3.1 Vorschriften, Normen

Der sachliche Geltungsbereich ergibt sich ebenso wie die technische Ausführung grundsätzlich aus VOB C DIN 18299 Allgemeine Regelungen für Bauarbeiten jeder Art.

Außerdem wird hingewiesen auf:
- ATV DIN 18 355 Tischlerarbeiten
- ATV DIN 18 360 Metallbauarbeiten
- ATV DIN 18357 Beschlagarbeiten
- ATV DIN 18 364 Korrosionsschutzarbeiten an Stahlbauten
- RAL - Bestimmungen über die Zusammensetzung und Güte von Werkstoffen, über Farbtöne, Probeentnahmen und Güteprüfungen
- ATV DIN 18357 Beschlagarbeiten
- VdS-Richtlinien (2156)

0.3.2 Maße

Die angegebenen Maße sind ca.-Maße. Die Elemente sind nach örtlichem Aufmaß zu fertigen. Toleranzen aus dem Rohbau, bzw. den Anschlussgewerken (Estricharbeiten, Trockenbau, etc.) sind aufzunehmen.
Notwendige Ausgleichsmaßnahmen sind mit der Objektüberwachung abzuklären.

Sämtliche Einmessarbeiten für vom AN einzubauender Bauteile hat durch den AN zu erfolgen und sind in separater Position im Titel Projektierungsleistungen erfasst.

0.3.3 Befestigungsmittel

Alle für die Konstruktion notwendigen Zubehör- und auf den Untergrund abgestimmte Befestigungsmittel, wie Halte- und Abdeckbleche, Verbindungsmittel, Dübel, Laschen, Verankerungen, Isolierstoffe, Versiegelungen, sind einzukalkulieren.

Ebenfalls einzurechnen sind das Herstellen von Bohrungen in Beton, Mauerwerk und Trockenbau, das Schließen und das Vergießen von Anker-/Bohrlöchern sowie das nachträgliche/zeitversetzte Herstellen von Fugen und Anschlüssen an angrenzende Bauteile entspr. den Anforderungen insbes. den Anforderungen an Brand-, Rauch- und Schallschutz.

Bei Bohrungen sind die in den Decken und Wänden eingelegte Zuleitungen, Leerrohre, o.ä. zu beachten. Ausführung in Abstimmung mit der Bauleitung.

Alle Befestigungsmittel aus nichtrostenden Materialien.

Beim Einbau unterschiedlicher Metalle ist Kontaktkorrosion unbedingt durch geeignete Maßnahmen zu unterbinden.

0.3.4 Verglasung

Transparente Scheiben von Türblättern oder Seitenfeldern sind für die Bauzeit mit einem deutlich sichtbaren Klebestreifen zu markieren. Der Klebestreifen muss sich rückstandsfrei (bauseits) entfernen lassen.

Die Verglasungen sind entsprechend den Anforderungen an das Türelement (Schall, Brand- und Rauchschutz) mit entsprechenden Schall- und Brandschutzverglasungen auszustatten.

Ausführung aller Verglasungen als bruchsichere Verglasungen ESG/VSG entsprechend DIN 18008.

0.3.5 Klassifizierung

Die Festigkeitsklassen und die Einhaltung dieser Qualitätsrichtlinie N/M/S/E sind nach RAL Güterichtlinien nachzuweisen. Falls die Türen nicht nach RAL RG 4261-1 sondern nach EN 1192 geprüft wurden ist eine wiederholende Fertigungsüberwachung durch ein geeignetes unabhängiges Prüfinstitut nachzuweisen.

0.3.6 Brand- und Rauchschutztüren

Rauch- und Feuerschutz-Türelemente müssen eine allgemeine bauaufsichtliche Zulassung oder ein allgemeines bauaufsichtliches Prüfzeugnis besitzen.
Es wird ausdrücklich darauf hingewiesen, dass die Schlussabnahme der Bauleistungen erst mit bzw. nach erfolgreicher Abnahmeprüfung erfolgt. Diese darf nur durch Fachkräfte der Hersteller der Überwachungseinrichungen und / oder der Feststellvorrichtungen, bzw. durch vom Hersteller autorisierte Fachkräfte oder einer dafür benannten Prüfstelle durchgeführt werden. Die Kosten für die Abnahmeprüfungen sind in die Einheitspreise einzukalkulieren.

Die Prüfplaketten der Rauch- und Feuerschutztüren sind entsprechend an diesen zu montieren. Ebenso sind die Zulassungsschilder der Feststellanlagen in unmittelbarer Nähe des Abschlusses an der Wand vom Bieter anzubringen.

Dem Betreiber ist über die erfolgreiche Abnahmeprüfung eine Bescheinigung auszustellen und das Prüfbuch zu übergeben.

Bei Türen mit Brand-, Rauch- und Schallschutzanforderungen müssen sämtliche Bauelemente einschl. Ausstattung als Gesamtbauteil amtlich zugelassen sein, dies gilt auch für Türelement mit Ausstattungsgegenstände (z.B. Obentürschließer, Feststellanlagen, etc.) die separat als Zulageposition erfasst sind. Bei Ausführungen, die von den zugelassenen Konstruktionen abweichen, sind vom AN vor Fertigungsbeginn die entsprechenden Nachweise für die Konstruktionen bei den zuständigen Behörden einzuholen und an die Objektüberwachung zu übergeben.
Prüfzeugnisse und Einzelzulassungen sind dem AG vorzulegen. Die Montageanleitungen des Herstellers sind zwingend zu beachten.

Alle Aufwendungen, insbesondere die oben genannten, die für die betriebsfertige Lieferung und Einbau der Elemente mit Anforderungen an Brand-, Rauch- und Schallschutz erforderlich sind, sind in die EP einzukalkulieren.

0.3.7 Elektroinstallationen

Erforderliche Anschlusskabel (Obentürschließer, Verriegelungen) sind verdeckt liegend zu führen. Der Durchgang der Kabel durch die Profile müssen so gestaltet sein, dass keine scharfen Knickstellen für die Kabel entstehen können. Der Biegeradius muss mind. 15 mm betragen.
Die im Rahmen verdeckt geführte Verkabelung ist immer (bei Vorhandensein) bis in die Zwischendecke zu verlegen und auf die dortige bauseitige Dose anzuschließen.
Sämtliche Konstruktionsdurchdringungen sind mit geeigneten Gummitüllen und Würgenippeln in weiß abzudecken.
Die Fabrikate und Typen aller Antriebe und Kontakte sowie Verkabelungen sind auf den Werkplänen des AN zu vermerken.

Für sämtliche Antriebe und Kontakte müssen vom AN bzw. vom Lieferanten die entsprechenden Prüfzeugnisse vorliegen.Insbesondere zu beachtende Richtlinien sind:
- VDE-Richtlinien für Elektro- und Installationsarbeiten
- VDS-Richtlinien.

0.3.8 Schutzmaßnahmen

Der Schutz angrenzender oberflächenfertiger Bauteile (z.B. Sichtbetonwände) ist zu Gewährleisten und entsprechende Maßnahmen in die EP einzukalkulieren.

Während der Montage und der Zeit bis zur Abnahme müssen alle Türelemente gegen Beschädigungen geschützt und gesichert werden, die Wahl der Maßnahme bleibt dem AN freigestellt, sie müssen jedoch eine sichere und wirkungsvolle Lösung darstellen und die Oberfläche nicht verletzen.
Diese Schutzmaßnahmen sind in Abstimmung mit der Bauleitung vor der Abnahme vollständig zu beseitigen.

Nach Beendigung der Montagearbeiten sind alle Positions- und Markenaufklebern von den Türelementen zu entfernen.

O.g. Aufwendungen sind in die EP einzukalkulieren.

0.3.8 Bauablauf:

Die Montage der Stahlzargen muss vor Beginn der Gipserarbeiten zeitversetzt erfolgen.

In Bereichen mit Abdichtung auf dem Fußboden (Sanitärbereiche) darf die Stahlzarge erst nach erfolgter bauseitiger Abdichtung montiert werden.

Mehraufwendungen die sich daraus ergeben sind in die EP einzukalkulieren.

0.3.9 Hinweis Kalkulation und Bestellung

Die im LV, den Plänen und der Türliste beschriebenen Ausstattungselemente, Öffnungsrichtung und Anforderungen an die Türen entsprechen der Planung zum Zeitpunkt der Ausschreibung und sind keine Bestellgrundlage. Anhand der vom AN zu erstellenden Türliste (siehe Position im Titel  Projektierungsleistungen) ist die Ausführung der Türen mit dem Architekten abzustimmen.

Ausführung der Öffnungsflügel DIN rechts/links entsprechend Darstellung in den Plananlagen und Angaben in den Einzelpositionen. Gespiegelte Elemente sind in einer Position zusammengefasst.
Aufteilungen gem. Planunterlagen.

## 1. Konstruktionsbeschrieb Ausstattungselemente
1. Konstruktionsbeschrieb Ausstattungselemente

Folgende Qualitäten gelten für die Austattungselemente:
(sofern in Position nicht anders angegeben)

Das Liefern und Einbauen der in den Positionen beschriebene Ausstattung der Türen einschl. Befestigungs- und Zubehörteile ist in die jeweilige Türposition miteinzukalkulieren.

Es sind nur geprüfte und für die Systemkonstruktion zugelassenen Qualitätsbeschläge zu verwenden. Es sind nur RAL-geprüfte Beschläge zugelassen. Die Beschläge müssen EN 13126 entsprechen.

Die Beschläge und verwandten Bauteile sind für die zu erwartenden Belastungen ausreichend zu dimensionieren und müssen aus nichtrostendem Material sein. Die Beschläge sind vom Bieter gemäß den normal zu erwartenden Beanspruchungen und gemäß den zulässigen Flügelgrößen auszuwählen. Die Möglichkeit zur Wartung und Instandhaltung der Beschläge muss gegeben sein.

Bei Türen mit Anforderungen an Brand-, Rauch- und Schallschutz müssen sämtliche Bauelemente einschl. Ausstattung (z.B. Drückergarnituren, Obentürschließer, Feststellungen etc.) als Gesamtbauteil amtlich zugelassen sein.

Nach dem betriebsfertigen Einbau der Ausstattungselemente am Anwendungsort sind deren einwandfreie Funktion und vorschriftsmäßige Installation durch eine Abnahmeprüfung festzustellen. Die Abnahmeprüfung darf nur von autorisierten Fachkräften oder von Fachkräften einer dafür benannten Prüfstelle durchgeführt werden. Alle Aufwendungen hierzu sind in die EP einzukalkulieren.
Ebenso einzukalkulieren ist das Justieren und Gangbarmachen der Beschläge nach Abschluss der Malerarbeiten.

Das Liefern und Einbauen der in den Positionen beschriebene Ausstattung der Türen einschl. Befestigungs- und Zubehörteile ist einzukalkulieren.

1.1 Band und Bandaufnahmeelement:

1.1.1 Rollentürband

VX Rollentürband, VX Bandaufnahmeelement, Abdeckwinkel:
3D-verstellbar, innenliegender, verdrehsicherer Schraubstift, verdeckte, wartungsfreie Axial-Radial-Gleitlagertechnik, mind. 160/18 mm, bei Türblattbreite > 1.100 mm mit Tragbolzen. Ausführung in Edelstahl matt gebürstet. Die Bandverstellung muss ohne Aushängen des Flügels möglich sein.
Ausführung bei gefälzten Türen mit Schallschutzanforderungen in FD-Ausführung (durchgehende Flügeldichtung) entspr. den Schallschutzanforderungen.
Anzahl und Größe entspr. Türblattgewicht durch AN ermittelt, jedoch ab Türbreite > 1,01 m mind. 3 Bänder.

1.2 Drücker-/Wechselgarnituren

Objektbeschläge Benutzerkategorie IV nach DIN EN 1906.
Ausführung bei Brand-/Rauchschutztüren als Feuerschutzbeschlag FS, für Fluchttüren mit Zulassung nach DIN EN 179.
Türdrücker festdrehbar passgenau gelagert in teflonbeschichteten Lagerbuchsen mit Toleranzausgleichsfunktion für wartungsfreie nachhaltige Dauerleistung.
Geeignet für hohe Beanspruchung an Objekttüren und Brandschutztüren, Rosetten mit stabilisierenden Stütznocken zum verschiebefreien Sitz an den Türen. Vorgerichtet/ausgelegt für die jeweilige Türstärke.

1.2.1 Türdrücker

U-Form-Griff mit return, im Querschnitt runde Handhabe, Edelstahl feinmatt
Handhabe l = ca. 146,5 mm
Drückerhalslänge t = ca. 78 mm
Return ca. 55 mm

4.2.2 Türknauf

Edelstahl feinmatt, Zylindrisch d = ca. 50 mm, Hals gerade, feststehend.

1.3 Schild

Breitschild quadratische Form aus Edelstahl fein matt ca. 180 x 180 mm
Mit Lochung für Drückergarnitur und PZ-Schloss.
Halbverdeckte Befestigung, schwere Ausführung.

1.4 Schloss

1.4.1 Türschloss und Schließblech:

Objekt-Einsteck-Schloss nach DIN 18250/18251, zweitourig, vorgerichtet für bauseitigen PZ, Schlossklasse 4, geräuschdämpfende Ausführung, mit Falle und Riegel Edelstahl matt gebürstet, Stulp/Schließblech, Schließblech Edelstahl matt gebürstet

Ausführung an Fluchttüren als Anti-Panik-Schloss Wechselfunktion E, d.h. Tür mit Türdrücker in Fluchtrichtung immer öffenbar, Gegenseite mit Knauf verschlossen.
Siehe Angabe in den Einzelpositionen.
Ausführung mit Wechsel und mit geteilter Nuss bei Wechselgarnituren.

1.4.1 WC-Garnitur

Türverriegelung, Verriegelungsgriff innen, Schauscheibe rot/weiß außen, Ausführung mit Notentriegelung von außen mit Münze für besondere Bedarfsfälle, mit Nocken, einschl. Schlüssel für Notentriegelung.

1.6 Bodendichtung

Bodendichtung absenkbar, schwellenlos ohne Bodenschiene. Für Türen mit Schall-, Brand-/Rauchschutzanforderungen gem. Zulassung.
Absenkbare Bodenabdichtung mit optimaler Bodenanpassung, zusätzliche Innenabdichtung für erhöhte Schall- und Rauchdichtigkeit und hochelastischem Silikondichtprofil, Bodendichtung nachstellbar ohne die Tür aushängen zu müssen.

1.7 Gleitschienen-Obentürschließer

Die Obentürschließer sind in unterschiedlichen Ausführungsvarianten als Zulagepositionen erfasst.
Siehe Beschrieb in den Zulagepositionen.
In die EP ist die Montage der Obentürschließer inkl. aller Zubehör- und Befestigungsteile sowie das Vorbereiten von Türblatt und Rahmen für die Montage (Ausfräsungen etc.) sowie ggf. Verkabelungen bis zum Übergabepunkt an die Zuleitung einzukalkulieren.

Obentürschließer an Türen mit Brand-/ Rauchschutzanforderungen entspr. den Zulassungen.

## Anlagenverzeichnis
Anlagenverzeichnis

01 Bauzeitenplan

PSA-2026-04 Terminplan_BBM-2026-10-08
Hinweis: Bei Änderungen der Ausführungsfristen wird dem AN im Rahmen der Beauftragung der aktuelle Bauzeitenplan übermittelt.

02 Baustelleneinrichtung

- PSA A A LP BEP-200
Hinweis: Bei dem BE-Plan handelt es sich um eine exemplarische Anordnung der Baustelleneinrichtung.

03 Bauzeichnungen

Grundrisse
- PSA-A A GR-EG-50 d 2026-09-09
- PSA-A A GR-OG1-50 d 2026-09-09
- PSA-A A GR-OG2-50 d 2026-09-09

Schnitte
- PSA-A A SC-A-B-C-50 c 2026-08-07
- PSA-A A SC-D-E-50 c 2026-08-07

Ansichten
- PSA-A A AN-NORD-SÜD-50 b 2026-08-06
- PSA-A A AN-OST-WEST-50 a 2026-05-20

Details
- PSA A A DE TUE 01-10 2026-09-10
-

05 Artenschutz
- Anlage 8 - Artenschutzrechtlicher Fachbeitrag ASP BPlan Profilschulcampus inkl. Anlagen

Hinweis Kalkulationsgrundlage

Zur Kalkulation der folgenden Positionen dienen zu den Positionsbeschreibungen die dem Leistungsverzeichnis beiliegenden Planunterlagen. Diese Unterlagen hat der AN zur Kalkulation der jeweiligen EP-Preise ergänzend zu den Positionsbeschreibungen hinzuziehen.

## 019 A - HOLZINNENTÜREN

### Titel 01 Vorbereitende Arbeiten

#### Bereich 01.01 Projektierungsleistungen

**01.01.10 Montagepläne und Türliste**
*** Pauschalposition
Erstellen von Montageplänen nach den Werk- und Detailplänen des Architekten für alle im folgenden aufgeführten Konstruktionen sowie Aufstellen und Abstimmen einer Türliste mit dem Architekten. Sämtliche Aufwendungen hieraus sind in diese Position als Pauschale einzurechnen.

- Erstellen von Montageplänen und Werkstattzeichnungen anhand der Planunterlagen des Architekten
  Die Unterlagen haben alle Angaben zu enthalten, die zur fachtechnischen Prüfung und Beurteilung erforderlich sind, dazu gehören
  - die Darstellung der angrenzenden Bauteile
  - das Einzeichnen von Einbauteilen/Ausstattungen, Öffnungen etc.
  - Profilabmessungen
  - Materialangaben
- Positionspläne für den Einbau der Türelemente
- Typenansichten mit Eintragung der Flügelarten und Beschläge
- Erstellen der Türliste auf Basis der Türliste des Architekten, inkl. allen Angaben über die Ausführung der Zargen und Türblätter, Ausstattungen, sowie Zylindermaße
  eindeutig und nachvollziehbar.

Die Unterlagen sind innerhalb von 2 Wochen nach Auftragserteilung an den AG zu liefern.
Die erstellten Unterlagen sind abschließend vom Architekten freigeben zu lassen. Zur Prüfung und Freigabe durch das Architekturbüro sind 15 Arbeitstage zu berücksichtigen, erst dann kann die endgültige Bestellung der  Zargen, Türen, etc. bei den Herstellern erfolgen.

Die Unterlagen sind dem AG digital als pdf-Dateien zur Prüfung und Freigabe vorzulegen. Notwendige Korrekturen hat der AN in seine Originalplanung zu übernehmen und danach dem AG erneut in digitaler Form erneut vorzulegen.
Dieser Vorgang wiederholt sich so lange, bis der AN einen Plan mit dem Vermerk der Freigabe vom AG erhält. Ohne Freigabevermerk darf keine Zeichnung zur Fertigung freigegeben werden.

Nach Freigabe ist jeder Plan erneut digital als pdf-Dateien dem AG zu übergeben.
Soweit zu freigegebenen Plänen Änderungen erforderlich werden, sind diese mit Änderungsdatum und Index zu versehen.

Für die Konstruktion und die eingetragenen Maße ist der AN verantwortlich, die freigegebenen Pläne entbinden den AN nicht von der Haftung für die von ihm angebotenen Konstruktion.

Einzukalkulieren sind Abstimmungsbesprechungen, um z.B. die Anschlussausbildung und Ausstattung der Türen zu klären.
Menge: 1,000 psch

**01.01.20 Nachweise/Dokumentation**
*** Pauschalposition
Herstellen und Liefern von Unterlagen/Nachweisen für alle im nachfolgenden Leistungsverzeichnis beschriebenen Bauteile in 2-facher Papierform und digital nach Aufforderung durch den AG:

Folgende Unterlagen/Nachweise sind vom AN vorzulegen:
- Datenblatt der eingebauten Beschläge
- Pflege-/Wartungshinweise
- für nachweispflichtige Bauteil: Zulassungsbescheide, Konformitätserklärung
- Nachweise, Zulassungsbescheide Brand- und Rauchschutz, Schallschutz
Menge: 1,000 psch

**01.01.30 Aufmaß vor Ort**
*** Pauschalposition
Aufmaß der Rohbau-Türöffnungen aller Türen (einschließlich Türen mit Normmaßen) vor Ort als zusätzliche verbindliche Leistung zur Werkstattplanung.
Ausführung in Bestandswänden sowie neuen GK-/Mauerwerkswänden.

Vom Auftragnehmer sind vor Ausführungsbeginn die Bauteile und Vorleistungen der Vorgewerke auf ihre Maßgenauigkeit und Übereinstimmung mit den Zeichnungen zu überprüfen, und evtl. Ungenauigkeiten, z.B. Höhendifferenzen, Unebenheiten, Putzresten, etc., welche die Maßtoleranzen im Hochbau überschreiten, sind vor Aufnahme der Arbeiten zu melden, so dass die Mängelbeseitigung rechtzeitig erfolgen kann, und die Leistungen des AN ohne Terminverzögerung erbracht werden können.

Die Fertigung hat nach Aufmaß am Bau zu erfolgen.
Menge: 1,000 psch

### Titel 02 Holzinnentüren

#### Bereich 02.01 Holztürblatt mit Stahlumfassungszarge ohne Anforderungen Brand-/Schallschutz

**Ausführungsbeschreibung 1 Konstruktionsbeschrieb Holztürblatt mit Stahlumfassungs**
*Konstruktionsbeschrieb Holztürblatt mit Stahlumfassungszarge*
Konstruktionsbeschrieb für Innentüren Holztürblatt mit Stahlumfassungszarge.
Türen als Gesamtbauteil ausgeführt, geprüft und zugelassen für die genannten Anforderungen liefern und gem. ZTV und nachfolgendem Konstruktionsbeschrieb einbauen.

Anforderungen
Gem. Angabe in den Einzelpositionen

Türblatt:
- Rahmen: Hartholz/Holzwerkstoff Rahmenverstärkung
- Einlage: Vollspantürblatt
- Deckplatte: HDF/Hartfaserplatte mind. ca. 4,5 mm entspr. den Anforderungen
- Kanten: dreiseitige Falzkantenbeschichtung (PU Kante)
  Farbton nach Wahl AG anhand Standardfarbkarte des Herstellers
  Kanten abgerundet (Kita Kante)
- Konstruktion DIN 68706-1, Aufbau fünffach, Verleimung nach DIN EN 204, Kat.D2
- Oberfläche Türblatt: HPL 0,8 -1,2 mm entspr. Anforderung für mechan. Beanspruchungsgruppe,
  Farbton nach Wahl AG anhand Standardfarbkarte des Herstellers
  Hinweis: im Haus werden 2 unterschiedliche HPL-Farbtöne ausgeführt!
- Türblattdicke ca. 40 mm
- Öffnungswinkel ca. 180° (sofern nicht durch bauliche Gegebenheiten begrenzt)
- Kantenausführung für gefälzten Einschlag
- Stanzung/Ausfräsung für Schloss, Band und ggf. weitere Ausstattungselemente gem. Beschrieb in den Einzelpositionen

Zarge:
- 2-teilige Stahlzarge Feinblech d = ca. 2 mm als Umfassungszarge für den nachträglichen Einbau in StBeton, Mauerwerk- oder Gipskartonwände
- Falzmaß für o.g. gefälzt einschlagende Türblätter
  Spiegelbreite ca. 30/45 mm
  Maulweitenkante/Putzwinkel ca. 15 mm
  Maulweite entspr. Wandstärke, gem. Angabe in den Einzelpositionen
- Oberfläche mit Grundierung als wasserverdünnbare Hydro-Tauchgrundierung für bauseitige 1K-Beschichtungssysteme bzw. separat erfasste Endbeschichtung
- In die Zarge (Nut) ist ein 3-seitig umlaufendes Dichtungsprofil mit hohem Rückstellvermögen einzusetzen, Farbe nach Angabe Architekt, Stahlzargen-(SZ-)Dichtung
- Stanzung/Ausfräsung für Schloss, Bandaufnahmeelement und ggf. weitere Ausstattungselemente gem. Beschrieb in den Einzelpositionen

Montage:
Montage inkl. Befestigungsteile entspr. Herstellervorschrift und Zulassung,
Zargen sind mit eingeschweißten Befestigungsankern, mind. 3 Stk je Seite nach Erfordernis zu befestigen. Zargen im Falz nicht sichtbar verschraubt. Hinterfüllung mit Mörtel/Dämmmaterial entsprechend den Anforderungen.

**02.01.10 A0.12 ca. 0,885 x 2,135 m**
*** gemäß Ausführungsbeschreibung 1
Tür gem. Konstruktionsbeschrieb und Vorbemerkungen liefern und einbauen

Lage:
- EG Raum A0.10 Flur 01 zu A0.12 Hauswirtschaft Lager
- Achse 1-2/H-I
Anschlüsse:
- Einbau in Mauerwerk Bestand, Sturz StBeton beidseitig Putz
- Wandstärke ca. 115 mm zuzügl. beidseitig Putz für Gesamtwandstärke ca. 145 mm

Anforderung:
- Brandschutz: keine
- Rauchschutz: keine
- Schallschutz: keine
- Mechanische Beanspruchung E (extrem), Gruppe 4 nach DIN EN 1192 und RAL GZ 426
- Hygrothermische Beanspruchung: Klimaklasse II nach RAL GZ 426 und EN 1121 (Prüfklima b gem. DIN EN 1121)

Einteilung/Größe:
- 1-flg. Tür als Holztürblatt mit Stahlumfassungszarge
- Wandöffnung Rohbau, Höhe ab FFB bis UK Sturz
  ca. 0,885 x 2,135 m (b x h)
- DIN L

Ausstattung:
(Ausstattung gem. o.g. Anforderungen)
- 3D VX-Bänder und VX Bandaufnahmeelemente,
  Anzahl nach Erf.
- Drückergarnitur, Objektbeschläge mit Rundrosette, Edelstahl, Benutzerkategorie IV
- Objekt-Schloss, Klasse 4, Schließblech und Schlossrosette
  für bauseitigen PZ
- mechanisch absenkbare Bodendichtung
Menge: 1,000 Stck

**02.01.20 A0.47 ca. 1,01 x 2,135 m**
*** gemäß Ausführungsbeschreibung 1
Tür gem. Konstruktionsbeschrieb und Vorbemerkungen liefern und einbauen

Lage:
- EG Raum A0.23 Hausmeister Werkstatt zu
  Raum A0.47 HAR Heizung/Sanitär
- Achse 8/A-B

Anschlüsse:
- Einbau in Trockenbauwand
- Wandstärke ca. 150 mm

Anforderung:
- Brandschutz: keine
- Rauchschutz: keine
- Schallschutz: keine
- Mechanische Beanspruchung E (extrem), Gruppe 4 nach DIN EN 1192 und RAL GZ 426
- Hygrothermische Beanspruchung: Klimaklasse II nach RAL GZ 426 und EN 1121 (Prüfklima b gem. DIN EN 1121)

Einteilung/Größe:
- 1-flg. Tür als Holztürblatt mit Stahlumfassungszarge
- Wandöffnung Rohbau, Höhe ab FFB bis UK Sturz
  ca. 1,01 x 2,135 m (b x h)
- DIN L

Ausstattung:
(Ausstattung gem. o.g. Anforderungen)
- 3D VX-Bänder und VX Bandaufnahmeelemente,
  Anzahl nach Erf.
- Drückergarnitur, Objektbeschläge mit Rundrosette, Edelstahl, Benutzerkategorie IV
- Objekt-Schloss, Klasse 4, Schließblech und Schlossrosette
  für bauseitigen Blindzylinder
Menge: 1,000 Stck

**02.01.30 A1.02 ca. 0,885 x 2,10 m**
*** gemäß Ausführungsbeschreibung 1
Tür gem. Konstruktionsbeschrieb und Vorbemerkungen liefern und einbauen

Lage:
- OG1 Raum A1.01 Flur zu Raum A1.02 Flur WC
- Achse 5/I

Anschlüsse:
- Einbau in Mauerwerk Bestand (Doppelmauerwerk, Einbau in innere Wand), Sturz StBeton raumseitig Putz+Fliese, flurseitig Sichtmauerwerk/Rammschutz
- Wandstärke ca. 240 mm zuzügl. Putz für Gesamtwandstärke ca. 270 mm

Anforderung:
- Brandschutz: keine
- Rauchschutz: keine
- Schallschutz: keine
- Mechanische Beanspruchung E (extrem), Gruppe 4 nach DIN EN 1192 und RAL GZ 426
- Hygrothermische Beanspruchung: Klimaklasse II nach RAL GZ 426 und EN 1121 (Prüfklima b gem. DIN EN 1121)

Einteilung/Größe:
- 1-flg. Tür als Holztürblatt mit Stahlumfassungszarge
- Wandöffnung Rohbau, Höhe ab FFB bis UK Sturz
  ca. 0,885 x 2,10 m (b x h)
- DIN R

Ausstattung:
(Ausstattung gem. o.g. Anforderungen)
- 3D VX-Bänder und VX Bandaufnahmeelemente,
  Anzahl nach Erf.
- Drückergarnitur, Objektbeschläge mit Rundrosette, Edelstahl, Benutzerkategorie IV
- Objekt-Schloss, Klasse 4, Schließblech und Schlossrosette
  für bauseitigen PZ
- (Obentürschließer Montage an Bandseite in separater Position erfasst)
Menge: 1,000 Stck

**02.01.40 Zulage Gleitschienen Obentürschließer (OTS)**
Zulage zu vorbeschriebener Tür Raum A1.02 für die Ausführung mit einem Gleitschienen Obentürschließer, liefern und montieren inkl. notwendigen Zubehör- und Befestigungsteilen.
- hoher Wirkungsgrad, EN 2-6/3-5 entspr. Türgewicht und -breite
- farbe in Herstellerfarbton nach Angabe des Architekten
- einstellbare Schließkraft und Schließgeschwindigkeit,
- Öffnungsdämpfung integriert und einstellbar
- Endschlag und Endschließgeschwindigkeit einstellbar, Einstellung zum Abbremsen oder Beschleunigen der Tür zwischen 0-15° mit optischer Größenanzeige.
- barrierefrei nach DIN 1840 bis Türbreite 1.100 mm

Montage auf Bandseite
Menge: 1,000 Stck

**Ausführungsbeschreibung 2 Konstruktionsbeschrieb - Holztürblatt mit Stahlumfassun**
*Konstruktionsbeschrieb - Holztürblatt mit Stahlumfassungszarge, Feuchtraumtür*
Konstruktionsbeschrieb für Innentüren Holztürblatt mit Stahlumfassungszarge, Feuchtraumtür
Türen als Gesamtbauteil ausgeführt, geprüft und zugelassen für die genannten Anforderungen liefern und gem. ZTV und nachfolgendem Konstruktionsbeschrieb einbauen.

Anforderungen
Gem. Angabe in den Einzelpositionen

Türblatt:
- Rahmen: Wasserbeständiger Außenrahmen aus Kunststoffmaterialien, Rahmenverstärkung
- Einlage: Hartschaumkunststoff/Verbundeinlage
- Deckplatte: HDF/Hartfaserplatte mind. ca. 4,5 mm entspr. den Anforderungen
- Kanten: dreiseitige Falzkantenbeschichtung (PU Kante bzw. entspr. Feuchtraumtür-Zulassung)
  Farbton nach Wahl AG anhand Standardfarbkarte des Herstellers
  Kanten abgerundet (Kita Kante)
  Farbton nach Wahl AG anhand Standardfarbkarte des Herstellers
- Konstruktion DIN 68706-1, Aufbau fünffach, Verleimung nach DIN EN 204, Kat.D2
- Oberfläche Türblatt: HPL 0,8 -1,2 mm entspr. Anforderung für Feuchtraumtür und mechan. Beanspruchungsgruppe, Farbton nach Wahl AG anhand Standardfarbkarte des Herstellers
  Hinweis: im Haus werden 2 unterschiedliche HPL-Farbtöne ausgeführt!
- Türblattdicke ca. 40 mm
- Öffnungswinkel ca. 180° (sofern nicht durch bauliche Gegebenheiten begrenzt)
- Kantenausführung für gefälzten Einschlag
- Stanzung/Ausfräsung für Schloss, Band und ggf. weitere Ausstattungselemente gem. Beschrieb in den Einzelpositionen

Zarge:
- 2-teilige Stahlzarge Feinblech d = ca. 2 mm als Umfassungszarge für den nachträglichen Einbau in StBeton, Mauerwerk- oder Gipskartonwände
- Falzmaß für o.g. gefälzt einschlagende Türblätter
  Spiegelbreite ca. 30/45 mm
  Maulweitenkante/Putzwinkel ca. 15 mm
  Maulweite entspr. Wandstärke, gem. Angabe in den Einzelpositionen
- Oberfläche mit Grundierung als wasserverdünnbare Hydro-Tauchgrundierung für bauseitige 1K-Beschichtungssysteme bzw. separat erfasste Endbeschichtung
- In die Zarge (Nut) ist ein 3-seitig umlaufendes Dichtungsprofil mit hohem Rückstellvermögen einzusetzen, Farbe nach Angabe Architekt, Stahlzargen-(SZ-)Dichtung
- Stanzung/Ausfräsung für Schloss, Bandaufnahmeelement und ggf. weitere Ausstattungselemente gem. Beschrieb in den Einzelpositionen

Montage:
Montage inkl. Befestigungsteile entspr. Herstellervorschrift und Zulassung,
Zargen sind mit eingeschweißten Befestigungsankern, mind. 3 Stk je Seite nach Erfordernis zu befestigen. Zargen im Falz nicht sichtbar verschraubt. Hinterfüllung mit Mörtel/Dämmmaterial entsprechend den Anforderungen.

**02.01.50 A0.04 (FR), ca.1,135 x 2,135 m**
*** gemäß Ausführungsbeschreibung 2
Tür gem. Konstruktionsbeschrieb und Vorbemerkungen liefern und einbauen

Lage:
- EG Raum A0.10 Flur 1 zu A0.04 WC B
- Achse 8-9/I

Anschlüsse:
- Einbau in Mauerwerk neu, Sturz StBeton flurseitig Putz, raumseitig Putz+Fliesen
- Wandstärke ca. 240 mm zuzügl. einseitig Putz, einseitig Putz+Fliesen für Gesamtwandstärke ca. 270 mm

Anforderung:
- Brandschutz: keine
- Rauchschutz: keine
- Schallschutz: keine
- Mechanische Beanspruchung E (extrem), Gruppe 4 nach DIN EN 1192 und RAL GZ 426
- Hygrothermische Beanspruchung: Klimaklasse II nach RAL GZ 426 und EN 1121 (Prüfklima b gem. DIN EN 1121)
- Feuchtraumtür nach RAL RG 426-3
- Lichte Durchgangsbreite mind. 0,90 m

Einteilung/Größe:
- 1-flg. Tür als Holztürblatt mit Stahlumfassungszarge
- Wandöffnung Rohbau, Höhe ab FFB bis UK Sturz
  ca. 1,135 x 2,135 m (b x h)
- DIN L

Ausstattung:
(Ausstattung gem. o.g. Anforderungen)
- 3D VX-Bänder und VX Bandaufnahmeelemente,
  Anzahl nach Erf.
- Drückergarnitur, Objektbeschläge mit Rundrosette, Edelstahl, Benutzerkategorie IV
- Objekt-Schloss, Klasse 4, Schließblech
  Ausführung als WC Garnitur mit Verriegelung von innen, Schauscheibe frei/besetzt und Notöffnung mit Euroschlüssel
Menge: 1,000 Stck

**02.01.60 A0.05 (FR), ca. 0,885 x 2,135 m**
*** gemäß Ausführungsbeschreibung 2
Tür gem. Konstruktionsbeschrieb und Vorbemerkungen liefern und einbauen

Lage:
- EG Raum A0.05 Pumi zu A0.10 Flur 1
- Achse 6-7/I

Anschlüsse:
- Einbau in Mauerwerk Bestand (Doppelmauerwerk, Einbau in innere Wand), Sturz StBeton raumseitig Putz/Putz+Fliese, flurseitig Sichtmauerwerk/Rammschutz
- Wandstärke ca. 240 mm zuzügl. einseitig Putz/Putz+Fliesen für Gesamtwandstärke ca. 255 mm

Anforderung:
- Brandschutz: keine
- Rauchschutz: keine
- Schallschutz: keine
- Mechanische Beanspruchung E (extrem), Gruppe 4 nach DIN EN 1192 und RAL GZ 426
- Hygrothermische Beanspruchung: Klimaklasse II nach RAL GZ 426 und EN 1121 (Prüfklima b gem. DIN EN 1121)
- Feuchtraumtür nach RAL RG 426-3

Einteilung/Größe:
- 1-flg. Tür als Holztürblatt mit Stahlumfassungszarge
- Wandöffnung Rohbau, Höhe ab FFB bis UK Sturz
  ca. 0,885 x 2,135 m (b x h)
- DIN R

Ausstattung:
(Ausstattung gem. o.g. Anforderungen)
- 3D VX-Bänder und VX Bandaufnahmeelemente,
  Anzahl nach Erf.
- Wechselgarnitur, innen Drücker, außen Knauf,
  Objektbeschläge mit Rundrosette, Edelstahl, Benutzerkategorie IV
- Objekt-Schloss, Klasse 4, Schließblech und Schlossrosette
  für bauseitigen PZ (bauseitiger Einbau batteriebetriebenes Schloss)
Menge: 1,000 Stck

**02.01.70 A0.07 (FR), ca. 0,885 x 2,135 m**
*** gemäß Ausführungsbeschreibung 2
Tür gem. Konstruktionsbeschrieb und Vorbemerkungen liefern und einbauen

Lage:
- EG Raum A0.06 WC Flur zu A0.07 WC J
- Achse 5-6/I-J

Anschlüsse:
- Einbau in Mauerwerk Bestand, Sturz StBeton flurseitig Putz, raumseitig Putz+Fliesen
- Wandstärke ca. 240 mm zuzügl. einseitig Putz, einseitig Putz+Fliesen für Gesamtwandstärke ca. 270 mm

Anforderung:
- Brandschutz: keine
- Rauchschutz: keine
- Schallschutz: keine
- Mechanische Beanspruchung E (extrem), Gruppe 4 nach DIN EN 1192 und RAL GZ 426
- Hygrothermische Beanspruchung: Klimaklasse II nach RAL GZ 426 und EN 1121 (Prüfklima b gem. DIN EN 1121)
- Feuchtraumtür nach RAL RG 426-3

Einteilung/Größe:
- 1-flg. Tür als Holztürblatt mit Stahlumfassungszarge
- Wandöffnung Rohbau, Höhe ab FFB bis UK Sturz
  ca. 0,885 x 2,135 m (b x h)
- DIN L

Ausstattung:
(Ausstattung gem. o.g. Anforderungen)
- 3D VX-Bänder und VX Bandaufnahmeelemente,
  Anzahl nach Erf.
- Drückergarnitur, Objektbeschläge mit Rundrosette, Edelstahl, Benutzerkategorie IV
- Objekt-Schloss, Klasse 4, Schließblech und Schlossrosette
  für bauseitigen Blindzylinder
- (Obentürschließer Montage an Bandseite in separater Position erfasst)
Menge: 1,000 Stck

**02.01.80 A0.08 (FR), ca. 0,885 x 2,135 m**
*** gemäß Ausführungsbeschreibung 2
Tür gem. Konstruktionsbeschrieb und Vorbemerkungen liefern und einbauen

Lage:
- EG Raum A0.06 WC Flur zu A0.08 WC M
- Achse 4-5/I-J

Anschlüsse:
- Einbau in Mauerwerk Bestand, Sturz StBeton flurseitig Putz, raumseitig Putz+Fliesen
- Wandstärke ca. 115 mm zuzügl. einseitig Putz, einseitig Putz+Fliesen für Gesamtwandstärke ca. 145 mm

Anforderung:
- Brandschutz: keine
- Rauchschutz: keine
- Schallschutz: keine
- Mechanische Beanspruchung E (extrem), Gruppe 4 nach DIN EN 1192 und RAL GZ 426
- Hygrothermische Beanspruchung: Klimaklasse II nach RAL GZ 426 und EN 1121 (Prüfklima b gem. DIN EN 1121)
- Feuchtraumtür nach RAL RG 426-3

Einteilung/Größe:
- 1-flg. Tür als Holztürblatt mit Stahlumfassungszarge
- Wandöffnung Rohbau, Höhe ab FFB bis UK Sturz
  ca. 0,885 x 2,135 m (b x h)
- DIN R

Ausstattung:
(Ausstattung gem. o.g. Anforderungen)
- 3D VX-Bänder und VX Bandaufnahmeelemente,
  Anzahl nach Erf.
- Drückergarnitur, Objektbeschläge mit Rundrosette, Edelstahl, Benutzerkategorie IV
- Objekt-Schloss, Klasse 4, Schließblech und Schlossrosette
  für bauseitigen Blindzylinder
- (Obentürschließer Montage an Bandseite in separater Position erfasst)
Menge: 1,000 Stck

**02.01.90 A0.10 (FR), ca. 0,885 x 2,135 m**
*** gemäß Ausführungsbeschreibung 2
Tür gem. Konstruktionsbeschrieb und Vorbemerkungen liefern und einbauen

Lage:
- EG Raum A0.06 WC Flur zu A0.10 Flur 1
- Achse 4-5/I

Anschlüsse:
- Einbau in Mauerwerk Bestand (Doppelmauerwerk, Einbau in innere Wand), Sturz StBeton raumseitig Putz, flurseitig Sichtmauerwerk/Rammschutz
- Wandstärke ca. 240 mm zuzügl. einseitig Putz für Gesamtwandstärke ca. 255 mm

Anforderung:
- Brandschutz: keine
- Rauchschutz: keine
- Schallschutz: keine
- Mechanische Beanspruchung E (extrem), Gruppe 4 nach DIN EN 1192 und RAL GZ 426
- Hygrothermische Beanspruchung: Klimaklasse II nach RAL GZ 426 und EN 1121 (Prüfklima b gem. DIN EN 1121)
- Feuchtraumtür nach RAL RG 426-3

Einteilung/Größe:
- 1-flg. Tür als Holztürblatt mit Stahlumfassungszarge
- Wandöffnung Rohbau, Höhe ab FFB bis UK Sturz
  ca. 0,885 x 2,135 m (b x h)
- DIN R

Ausstattung:
(Ausstattung gem. o.g. Anforderungen)
- 3D VX-Bänder und VX Bandaufnahmeelemente,
  Anzahl nach Erf.
- Drückergarnitur, Objektbeschläge mit Rundrosette, Edelstahl, Benutzerkategorie IV
- Objekt-Schloss, Klasse 4, Schließblech und Schlossrosette
  für bauseitigen PZ
- (Obentürschließer mit Rastfeststellung Montage an Bandgegenseite in separater Position erfasst)
Menge: 1,000 Stck

**02.01.100 A1.03 (FR), ca. 0,885 x 2,10 m**
*** gemäß Ausführungsbeschreibung 2
Tür gem. Konstruktionsbeschrieb und Vorbemerkungen liefern und einbauen

Lage:
- OG1 Raum A1.02 Flur WC zu A1.03 WC D Vorr.
- Achse 5-6/I-J

Anschlüsse:
- Einbau in Mauerwerk Bestand, Sturz StBeton einseitig Putz+Fliesen einseitig Putz
- Wandstärke ca. 240 mm zuzügl. Putz+Fliesen für Gesamtwandstärke ca. 270 mm

Anforderung:
- Brandschutz: keine
- Rauchschutz: keine
- Schallschutz: keine
- Mechanische Beanspruchung E (extrem), Gruppe 4 nach DIN EN 1192 und RAL GZ 426
- Hygrothermische Beanspruchung: Klimaklasse II nach RAL GZ 426 und EN 1121 (Prüfklima b gem. DIN EN 1121)
- Feuchtraumtür nach RAL RG 426-3

Einteilung/Größe:
- 1-flg. Tür als Holztürblatt mit Stahlumfassungszarge
- Wandöffnung Rohbau, Höhe ab FFB bis UK Sturz
  ca. 0,885 x 2,10 m (b x h)
- DIN R

Ausstattung:
(Ausstattung gem. o.g. Anforderungen)
- 3D VX-Bänder und VX Bandaufnahmeelemente,
  Anzahl nach Erf.
- Drückergarnitur, Objektbeschläge mit Rundrosette, Edelstahl, Benutzerkategorie IV
- Objekt-Schloss, Klasse 4, Schließblech und Schlossrosette
  für bauseitigen PZ (bauseitiger Einbau batteriebetriebenes Schloss)
- (Obentürschließer Montage an Bandseite in separater Position erfasst)
Menge: 1,000 Stck

**02.01.110 A1.03a (FR), ca. 0,885 x 2,10 m**
*** gemäß Ausführungsbeschreibung 2
Tür gem. Konstruktionsbeschrieb und Vorbemerkungen liefern und einbauen

Lage:
- OG1 Raum A1.03 WC D Vorr. zu A1.03a WC D
- Achse 5-6/I-J

Anschlüsse:
- Einbau in Gipskartonständerwand, beidseitig Fliesen
- Wandstärke ca. 150 mm zuzügl. Fliesen

Anforderung:
- Brandschutz: keine
- Rauchschutz: keine
- Schallschutz: keine
- Mechanische Beanspruchung E (extrem), Gruppe 4 nach DIN EN 1192 und RAL GZ 426
- Hygrothermische Beanspruchung: Klimaklasse II nach RAL GZ 426 und EN 1121 (Prüfklima b gem. DIN EN 1121)
- Feuchtraumtür nach RAL RG 426-3

Einteilung/Größe:
- 1-flg. Tür als Holztürblatt mit Stahlumfassungszarge
- Wandöffnung Rohbau, Höhe ab FFB bis UK Sturz
  ca. 0,885 x 2,10 m (b x h)
- DIN L

Ausstattung:
(Ausstattung gem. o.g. Anforderungen)
- 3D VX-Bänder und VX Bandaufnahmeelemente,
  Anzahl nach Erf.
- Drückergarnitur, Objektbeschläge mit Rundrosette, Edelstahl, Benutzerkategorie IV
- Objekt-Schloss, Klasse 4, Schließblech und Schlossrosette
  für bauseitigen Blindzylinder
Menge: 1,000 Stck

**02.01.120 A1.04a, A1.05a (FR), ca. 0,885 x 2,10 m**
*** gemäß Ausführungsbeschreibung 2
Tür gem. Konstruktionsbeschrieb und Vorbemerkungen liefern und einbauen

Lage:
- OG1 Raum A1.02 Flur WC zu A1.04a WC M
  OG1 Raum A1.02 Flur WC zu A1.05a WC J
- Achse 4-5/I-J

Anschlüsse:
- Einbau in Gipskartonständerwand, beidseitig Fliesen
- Wandstärke ca. 150 mm zuzügl. Fliesen

Anforderung:
- Brandschutz: keine
- Rauchschutz: keine
- Schallschutz: keine
- Mechanische Beanspruchung E (extrem), Gruppe 4 nach DIN EN 1192 und RAL GZ 426
- Hygrothermische Beanspruchung: Klimaklasse II nach RAL GZ 426 und EN 1121 (Prüfklima b gem. DIN EN 1121)
- Feuchtraumtür nach RAL RG 426-3

Einteilung/Größe:
- 1-flg. Tür als Holztürblatt mit Stahlumfassungszarge
- Wandöffnung Rohbau, Höhe ab FFB bis UK Sturz
  ca. 0,885 x 2,10 m (b x h)
- DIN L/R

Ausstattung:
(Ausstattung gem. o.g. Anforderungen)
- 3D VX-Bänder und VX Bandaufnahmeelemente,
  Anzahl nach Erf.
- Drückergarnitur, Objektbeschläge mit Rundrosette, Edelstahl, Benutzerkategorie IV
- Objekt-Schloss, Klasse 4, Schließblech und Schlossrosette
  für bauseitigen Blindzylinder
- (Obentürschließer Montage an Bandseite in separater Position erfasst)
Menge: 2,000 Stck

**02.01.130 A1.06 (FR), ca. 0,885 x 2,10 m**
*** gemäß Ausführungsbeschreibung 2
Tür gem. Konstruktionsbeschrieb und Vorbemerkungen liefern und einbauen

Lage:
- OG1 Raum A1.02 Flur WC zu A1.06 WC H
- Achse 4-5/I-J

Anschlüsse:
- Einbau in Gipskartonständerwand, beidseitig Fliesen
- Wandstärke ca. 150 mm zuzügl. Fliesen

Anforderung:
- Brandschutz: keine
- Rauchschutz: keine
- Schallschutz: keine
- Mechanische Beanspruchung E (extrem), Gruppe 4 nach DIN EN 1192 und RAL GZ 426
- Hygrothermische Beanspruchung: Klimaklasse II nach RAL GZ 426 und EN 1121 (Prüfklima b gem. DIN EN 1121)
- Feuchtraumtür nach RAL RG 426-3

Einteilung/Größe:
- 1-flg. Tür als Holztürblatt mit Stahlumfassungszarge
- Wandöffnung Rohbau, Höhe ab FFB bis UK Sturz
  ca. 0,885 x 2,10 m (b x h)
- DIN L

Ausstattung:
(Ausstattung gem. o.g. Anforderungen)
- 3D VX-Bänder und VX Bandaufnahmeelemente,
  Anzahl nach Erf.
- Drückergarnitur, Objektbeschläge mit Rundrosette, Edelstahl, Benutzerkategorie IV
- Objekt-Schloss, Klasse 4, Schließblech und Schlossrosette
  für bauseitigen PZ (bauseitiger Einbau batteriebetriebenes Schloss)
- (Obentürschließer Montage an Bandseite in separater Position erfasst)
Menge: 1,000 Stck

**02.01.140 Zulage Gleitschienen Obentürschließer (OTS)**
Zulage zu vorbeschriebenen Türen für die Ausführung mit einem Gleitschienen Obentürschließer, liefern und montieren inkl. notwendigen Zubehör- und Befestigungsteilen.

Merkmale:
- hoher Wirkungsgrad, EN 2-6/3-5 entspr. Türgewicht und -breite
- Farbe in Herstellerfarbton nach Angabe des Architekten z.B. silber
- einstellbare Schließkraft und Schließgeschwindigkeit,
- Öffnungsdämpfung integriert und einstellbar
- Endschlag und Endschließgeschwindigkeit einstellbar, Einstellung zum Abbremsen oder Beschleunigen der Tür zwischen 0-15° mit optischer Größenanzeige.
- barrierefrei nach DIN 18040 bis Türbreite 1.100 mm
- alle Funktionen von vorn einstellbar

Montage auf Bandseite

Ausführung an Türen Raum A0.07, A0.08, A1.03, A1.04a, A1.05a, A1.06
Menge: 6,000 Stck

**02.01.150 Zulage Gleitschienenobentürschließer (OTS FS.)**
Zulage zu vorbeschriebenen Türen für die Ausführung mit einem Gleitschienen Obentürschließer mit mechanischer Feststellfunktion, liefern und montieren inkl. notwendigen Zubehör- und Befestigungsteilen.

Merkmale:
- hoher Wirkungsgrad, EN 2-6/3-5 entspr. Türgewicht und -breite
- Farbe in Herstellerfarbton nach Angabe des Architekten z.B. silber
- einstellbare Schließkraft und Schließgeschwindigkeit,
- Öffnungsdämpfung integriert und einstellbar
- Endschlag und Endschließgeschwindigkeit einstellbar, Einstellung zum Abbremsen oder Beschleunigen der Tür zwischen 0-15° mit optischer Größenanzeige.
- barrierefrei nach DIN 18040 bis Türbreite 1.100 mm
- alle Funktionen von vorn einstellbar

Ausführung mit Rastfeststelleinheit für mechanisches Feststellen von Türen ohne Feuer- und Rauchschutzanforderungen zwischen 80 und 130°, Feststellung durch Ziehen am Türflügel lösbar.

Montage auf Bandgegenseite

Ausführung an Tür Raum A0.10
Menge: 1,000 Stck

#### Bereich 02.02 Holztürblatt mit Stahlumfassungszarge mit Brandschutzanforderung + Mehrfachanforderung

**Ausführungsbeschreibung 3 Konstruktionsbeschrieb Holztürblatt mit Stahlumfassungs**
*Konstruktionsbeschrieb Holztürblatt mit Stahlumfassungszarge mit Brandschutz- und Mehrfachanforderung*
Konstruktionsbeschrieb für Innentüren Holztürblatt mit Stahlumfassungszarge mit Brandschutzanforderungen und z.T. zusätzlich Mehrfachanforderungen Rauchschutz, Schallschutz, Feuchtraumtür.
Türen als Gesamtbauteil ausgeführt, geprüft und zugelassen für die genannten Anforderungen liefern und gem. ZTV und nachfolgendem Konstruktionsbeschrieb einbauen.

Anforderungen
Gem. Angabe in den Einzelpositionen

Türblatt:
- Rahmen: Hartholz/Holzwerkstoff Rahmenverstärkung
  entspr. den Anforderungen
- Einlage: Spezialeinlage für Brand- und Schallschutztüren sowie Feuchtraumtüren entspr. den Anforderungen
- Deckplatte: HDF/Hartfaserplatte mind. ca. 4,5 mm entspr. den Anforderungen
- Kanten: dreiseitige Falzkantenbeschichtung (PU Kante)
  Farbton nach Wahl AG anhand Standardfarbkarte des Herstellers
  Kanten abgerundet (Kita Kante)
- Konstruktion DIN 68706-1, Aufbau fünffach, Verleimung nach DIN EN 204, Kat.D2
- Oberfläche Türblatt: HPL 0,8 -1,2 mm entspr. Anforderung für mechan. Beanspruchungsgruppe, Farbton nach Wahl AG anhand Standardfarbkarte des Herstellers
  Hinweis: im Haus werden 2 unterschiedliche HPL-Farbtöne ausgeführt!
- Türblattdicke ca. 40-50 mm entspr. den Anforderungen Brand- und Schallschutz
- Öffnungswinkel ca. 180° (sofern nicht durch bauliche Gegebenheiten begrenzt)
- Kantenausführung für gefälzten Einschlag
- Stanzung/Ausfräsung für Schloss, Band und ggf. weitere Ausstattungselemente gem. Beschrieb in den Einzelpositionen

Zarge:
- 2-teilige Stahlzarge Feinblech d = ca. 2 mm als Umfassungszarge für den nachträglichen Einbau in StBeton, Mauerwerk- oder Gipskartonwände
- Falzmaß für o.g. gefälzt einschlagende Türblätter
  Spiegelbreite ca. 30/45 mm
  Maulweitenkante/Putzwinkel ca. 15 mm
  Maulweite entspr. Wandstärke, gem. Angabe in den Einzelpositionen
- Oberfläche mit Grundierung als wasserverdünnbare Hydro-Tauchgrundierung für bauseitige 1K-Beschichtungssysteme bzw. separat erfasste Endbeschichtung
- In die Zarge (Nut) ist ein 3-seitig umlaufendes Dichtungsprofil mit hohem Rückstellvermögen einzusetzen, Farbe nach Angabe Architekt, Stahlzargen-(SZ-)Dichtung
- Stanzung/Ausfräsung für Schloss, Bandaufnahmeelement und ggf. weitere Ausstattungselemente gem. Beschrieb in den Einzelpositionen

Montage:
Montage inkl. Befestigungsteile entspr. Herstellervorschrift und Zulassung,
Zargen sind mit eingeschweißten Befestigungsankern, mind. 3 Stk je Seite nach Erfordernis zu befestigen. Zargen im Falz nicht sichtbar verschraubt. Hinterfüllung mit Mörtel/Dämmmaterial entsprechend den Anforderungen an Brand- und Schallschutz.

**02.02.10 A0.03 (T30 DS) ca. 1,01 x 2,135 m**
*** gemäß Ausführungsbeschreibung 3
Tür gem. Konstruktionsbeschrieb und Vorbemerkungen liefern und einbauen

Lage:
- EG Raum A0.02 Hausmeister zu Raum A0.03 BMZ
- Achse 9/J-K
Anschlüsse:
- Einbau in Trockenbauwand
- Wandstärke ca. 150 mm

Anforderung:
- Brandschutz: T30 DIN 4102-5
- Rauchschutz: dicht- und selbstschließend
- Schallschutz: keine
- Mechanische Beanspruchung E (extrem), Gruppe 4 nach DIN EN 1192 und RAL GZ 426
- Hygrothermische Beanspruchung: Klimaklasse II nach RAL GZ 426 und EN 1121 (Prüfklima b gem. DIN EN 1121)

Einteilung/Größe:
- 1-flg. Tür als Holztürblatt mit Stahlumfassungszarge
- Wandöffnung Rohbau, Höhe ab FFB bis UK Sturz
  ca. 1,01 x 2,135 m (b x h)
- DIN L
- lichte Durchgangsbreite mind. 0,90 m

Ausstattung:
(Ausstattung gem. o.g. Anforderungen)
- 3D VX-Bänder und VX Bandaufnahmeelemente,
  Anzahl nach Erf.
- FS-Drückergarnitur, Objektbeschläge mit Rundrosette, Edelstahl, Benutzerkategorie IV
- Objekt-Schloss, Klasse 4, Schließblech und Schlossrosette
  für bauseitigen Blindzylinder
- (Obentürschließer Montage an Bandseite in separater Position erfasst)
Menge: 1,000 Stck

**02.02.20 A0.09 (T30 RS) ca. 1,135 x 2,135 m**
*** gemäß Ausführungsbeschreibung 3
Tür gem. Konstruktionsbeschrieb und Vorbemerkungen liefern und einbauen

JEDOCH: Ausführung Stahlumfassungszarge als Dehnungsfugenzarge zur Bekleidung zweier parallel laufender Wände und Ausbildung einer Dehnfuge, geeignet für den nachträglichen Einbau.

Lage:
- EG Raum A0.09 Elektro/PV zu A0.01 Eingangshalle
- Achse 12-12a/H-I
Anschlüsse:
- Einbau in Mauerwerk Bestand Doppelmauerwerk, Sturz StBeton beidseitig Putz
- Wandstärke ca. 360 + 240 mm zuzügl. Spalt ca. 20 mm zwischen den Wänden und zuzügl. beidseitig Putz für Gesamtwandstärke ca. 650 mm

Anforderung:
- Brandschutz: T30 DIN 4102-5
- Rauchschutz: RS Rauchschutztür nach EIN 18095
- Schallschutz: keine
- Mechanische Beanspruchung E (extrem), Gruppe 4 nach DIN EN 1192 und RAL GZ 426
- Hygrothermische Beanspruchung: Klimaklasse II nach RAL GZ 426 und EN 1121 (Prüfklima b gem. DIN EN 1121)

Einteilung/Größe:
- 1-flg. Tür als Holztürblatt mit Stahlumfassungszarge als Dehnfugenzarge
- Wandöffnung Rohbau, Höhe ab FFB bis UK Sturz
  ca. 1,135 x 2,135 m (b x h)
- DIN R

Ausstattung:
(Ausstattung gem. o.g. Anforderungen)
- 3D VX-Bänder und VX Bandaufnahmeelemente,
  Anzahl nach Erf.
- FS-Wechselgarnitur, raumseitig Drücker, flurseitig Knauf,
  Objektbeschläge mit Rundrosette, Edelstahl, Benutzerkategorie IV
- Objekt-Schloss, Klasse 4, Schließblech und Schlossrosette
  für bauseitigen PZ (bauseitiger Einbau batteriebetriebenes Schloss)
- (Obentürschließer mit Feststellfunktion, separate Rauchmelder, Montage an Bandgegenseite in separater Position erfasst)
- mechanisch absenkbare Bodendichtung
Menge: 1,000 Stck

**02.02.30 A0.20a, (T30 RS, FR) ca. 1,01 x 2,135 m**
*** gemäß Ausführungsbeschreibung 3
Tür gem. Konstruktionsbeschrieb und Vorbemerkungen liefern und einbauen.

Lage:
- EG Raum A0.20a PuMi zu A0.10 Flur 01
- Achse 5-6/H

Anschlüsse:
- Einbau in Mauerwerk Bestand, Sturz StBeton beidseitig Putz
- Wandstärke ca. 240 mm zuzügl. beidseitig Putz für Gesamtwandstärke ca. 270 mm

Anforderung:
- Brandschutz: T30 DIN 4102-5
- Rauchschutz: RS Rauchschutztür nach EIN 18095
- Schallschutz: keine
- Mechanische Beanspruchung E (extrem), Gruppe 4 nach DIN EN 1192 und RAL GZ 426
- Hygrothermische Beanspruchung: Klimaklasse II nach RAL GZ 426 und EN 1121 (Prüfklima b gem. DIN EN 1121)
- Feuchtraumtür nach RAL RG 426-3

Einteilung/Größe:
- 1-flg. Tür als Holztürblatt mit Stahlumfassungszarge
- Wandöffnung Rohbau, Höhe ab FFB bis UK Sturz
  ca. 1,01 x 2,135 m (b x h)
- DIN L

Ausstattung:
(Ausstattung gem. o.g. Anforderungen)
- 3D VX-Bänder und VX Bandaufnahmeelemente,
  Anzahl nach Erf.
- FS-Wechselgarnitur, raumseitig Drücker, flurseitig Knauf,
  Objektbeschläge mit Rundrosette, Edelstahl, Benutzerkategorie IV
- Objekt-Schloss, Klasse 4, Schließblech und Schlossrosette
  für bauseitigen PZ (bauseitiger Einbau batteriebetriebenes Schloss)
- (Obentürschließer mit Feststellfunktion, separate Rauchmelder, Montage an Bandgegenseite in separater Position erfasst)
- mechanisch absenkbare Bodendichtung
Menge: 1,000 Stck

**02.02.40 A0.21 (T30 RS, 32 dB, NA) ca. 1,01 x 2,135 m**
*** gemäß Ausführungsbeschreibung 3
Tür gem. Konstruktionsbeschrieb und Vorbemerkungen liefern und einbauen

Lage:
- EG Raum A0.20 TRH 01 zu A0.21 Technik Werkraum
- Achse 4-5/F
Anschlüsse:
- Einbau in Mauerwerk neu, Sturz StBeton beidseitig Putz
- Wandstärke ca. 240 mm zuzügl. beidseitig Putz für Gesamtwandstärke ca. 270 mm

Anforderung:
- Brandschutz: T30 DIN 4102-5
- Rauchschutz: RS Rauchschutztür nach EIN 18095
- Schallschutz: SK2 eingebaut: erf. R strich w mind. 32 dB, Typenprüfung erf. Rw,P mind. 37 dB nach DIN 4109-1
- Mechanische Beanspruchung E (extrem), Gruppe 4 nach DIN EN 1192 und RAL GZ 426
- Hygrothermische Beanspruchung: Klimaklasse II nach RAL GZ 426 und EN 1121 (Prüfklima b gem. DIN EN 1121)
- Notausgang nach DIN EN 179
  (Öffnungsrichtung entgegengesetzt Fluchtrichtung mit Brandschutz abgestimmt)

Einteilung/Größe:
- 1-flg. Tür als Holztürblatt mit Stahlumfassungszarge
- Wandöffnung Rohbau, Höhe ab FFB bis UK Sturz
  ca. 1,015 x 2,135 m (b x h)
- DIN R
- lichte Durchgangsbreite mind. 0,90 m

Ausstattung:
(Ausstattung gem. o.g. Anforderungen)
- 3D VX-Bänder und VX Bandaufnahmeelemente,
  Anzahl nach Erf.
- FS-Wechselgarnitur, raumseitig Drücker, flurseitig Knauf,
  Objektbeschläge mit Rundrosette, Edelstahl, Benutzerkategorie IV
- Objekt-Schloss, Klasse 4, Schließblech und Schlossrosette
  für bauseitigen PZ (bauseitiger Einbau batteriebetriebenes Schloss)
  Ausführung als Panikschloss, Panikfunktion E
  (Tür kann raumseitig jederzeit geöffnet werden, außen nur mit Schlüssel zu öffnen)
- (Obentürschließer Montage an Bandgegenseite in separater Position erfasst)
- mechanisch absenkbare Bodendichtung
Menge: 1,000 Stck

**02.02.50 A0.22 (T30 RS, 32 dB) ca. 1,01 x 2,135 m**
*** gemäß Ausführungsbeschreibung 3
Tür gem. Konstruktionsbeschrieb und Vorbemerkungen liefern und einbauen

Lage:
- EG Raum A0.22 Technik Maschinenraum zu A0.01 Eingangshalle
- Achse 9-10/G-H
Anschlüsse:
- Einbau in Mauerwerk Bestand, Sturz StBeton beidseitig Putz
- Wandstärke ca. 240 mm zuzügl. beidseitig Putz für Gesamtwandstärke ca. 270 mm

Anforderung:
- Brandschutz: T30 DIN 4102-5
- Rauchschutz: RS Rauchschutztür nach EIN 18095
- Schallschutz: SK2 eingebaut: erf. R strich w mind. 32 dB, Typenprüfung erf. Rw,P mind. 37 dB nach DIN 4109-1
- Mechanische Beanspruchung E (extrem), Gruppe 4 nach DIN EN 1192 und RAL GZ 426
- Hygrothermische Beanspruchung: Klimaklasse II nach RAL GZ 426 und EN 1121 (Prüfklima b gem. DIN EN 1121)

Einteilung/Größe:
- 1-flg. Tür als Holztürblatt mit Stahlumfassungszarge
- Wandöffnung Rohbau, Höhe ab FFB bis UK Sturz
  ca. 1,01 x 2,135 m (b x h)
- DIN R
- lichte Durchgangsbreite mind. 0,90 m

Ausstattung:
(Ausstattung gem. o.g. Anforderungen)
- 3D VX-Bänder und VX Bandaufnahmeelemente,
  Anzahl nach Erf.
- FS-Wechselgarnitur, raumseitig Drücker, flurseitig Knauf,
  Objektbeschläge mit Rundrosette, Edelstahl, Benutzerkategorie IV
- Objekt-Schloss, Klasse 4, Schließblech und Schlossrosette
  für bauseitigen PZ (bauseitiger Einbau batteriebetriebenes Schloss)
- (Obentürschließer Montage an Bandgegenseite in separater Position erfasst)
- mechanisch absenkbare Bodendichtung
Menge: 1,000 Stck

**02.02.60 A0.23 (T30 RS) ca. 1,01 x 2,135 m**
*** gemäß Ausführungsbeschreibung 3
Tür gem. Konstruktionsbeschrieb und Vorbemerkungen liefern und einbauen

Lage:
- EG Raum A0.30 TRH 02 zu A0.23 Hausmeister Werkstatt
- Achse 10/C-D
Anschlüsse:
- Einbau in Mauerwerk Bestand, Sturz StBeton beidseitig Putz
- Wandstärke ca. 240 mm zuzügl. beidseitig Putz für Gesamtwandstärke ca. 270 mm

Anforderung:
- Brandschutz: T30 DIN 4102-5
- Rauchschutz: RS Rauchschutztür nach EIN 18095
- Schallschutz: keine
- Mechanische Beanspruchung E (extrem), Gruppe 4 nach DIN EN 1192 und RAL GZ 426
- Hygrothermische Beanspruchung: Klimaklasse II nach RAL GZ 426 und EN 1121 (Prüfklima b gem. DIN EN 1121)

Einteilung/Größe:
- 1-flg. Tür als Holztürblatt mit Stahlumfassungszarge
- Wandöffnung Rohbau, Höhe ab FFB bis UK Sturz
  ca. 1,01 x 2,135 m (b x h)
- DIN R
- lichte Durchgangsbreite mind. 0,90 m

Ausstattung:
(Ausstattung gem. o.g. Anforderungen)
- 3D VX-Bänder und VX Bandaufnahmeelemente,
  Anzahl nach Erf.
- FS-Wechselgarnitur, raumseitig Drücker, flurseitig Knauf,
  Objektbeschläge mit Rundrosette, Edelstahl, Benutzerkategorie IV
- Objekt-Schloss, Klasse 4, Schließblech und Schlossrosette
  für bauseitigen PZ (bauseitiger Einbau batteriebetriebenes Schloss)
- (Obentürschließer Montage an Bandseite in separater Position erfasst)
- mechanisch absenkbare Bodendichtung
Menge: 1,000 Stck

**02.02.70 A0.42 (T30 DS) ca. 0,885 x 2,135 m**
*** gemäß Ausführungsbeschreibung 3
Tür gem. Konstruktionsbeschrieb und Vorbemerkungen liefern und einbauen

JEDOCH: Ausführung mit Stahleckzarge anstelle der beschriebenen Stahlumfassungszarge

Lage:
- EG Raum A0.40 Flur 03 zu Raum A0.42 Elektro/EDV
- Achse 16-17/D
Anschlüsse:
- Einbau in StBeton/Mauerwerk Bestand/neu, Sturz StBeton beidseitig Putz
- Wandstärke ca. 240 mm zuzügl. beidseitig Putz für Gesamtwandstärke ca. 270 mm

Anforderung:
- Brandschutz: T30 DIN 4102-5
- Rauchschutz: dicht- und selbstschließend
- Schallschutz: keine
- Mechanische Beanspruchung E (extrem), Gruppe 4 nach DIN EN 1192 und RAL GZ 426
- Hygrothermische Beanspruchung: Klimaklasse II nach RAL GZ 426 und EN 1121 (Prüfklima b gem. DIN EN 1121)

Einteilung/Größe:
- 1-flg. Tür als Holztürblatt mit Stahleckzarge
- Wandöffnung Rohbau, Höhe ab FFB bis UK Sturz
  ca. 0,885 x 2,135 m (b x h)
- DIN L

Ausstattung:
(Ausstattung gem. o.g. Anforderungen)
- 3D VX-Bänder und VX Bandaufnahmeelemente,
  Anzahl nach Erf.
- FS-Wechselgarnitur, innen Drücker, außen Knauf,
  Objektbeschläge mit Rundrosette, Edelstahl, Benutzerkategorie IV
- Objekt-Schloss, Klasse 4, Schließblech und Schlossrosette
  für bauseitigen PZ (bauseitiger Einbau batteriebetriebenes Schloss)
- (Obentürschließer Montage an Bandseite in separater Position erfasst)
Menge: 1,000 Stck

**02.02.80 A0.46 (T30 DS) ca. 0,885 x 2,135 m**
*** gemäß Ausführungsbeschreibung 3
Tür gem. Konstruktionsbeschrieb und Vorbemerkungen liefern und einbauen

Lage:
- EG Raum A0.46 SiBe zu Raum A0.40 Flur 3
- Achse 12-13/F
Anschlüsse:
- Einbau in Mauerwerk Bestand, Sturz StBeton beidseitig Putz
- Wandstärke ca. 240 mm zuzügl. beidseitig Putz für Gesamtwandstärke ca. 270 mm

Anforderung:
- Brandschutz: T30 DIN 4102-5
- Rauchschutz: dicht- und selbstschließend
- Schallschutz: keine
- Mechanische Beanspruchung E (extrem), Gruppe 4 nach DIN EN 1192 und RAL GZ 426
- Hygrothermische Beanspruchung: Klimaklasse II nach RAL GZ 426 und EN 1121 (Prüfklima b gem. DIN EN 1121)

Einteilung/Größe:
- 1-flg. Tür als Holztürblatt mit Stahlumfassungszarge
- Wandöffnung Rohbau, Höhe ab FFB bis UK Sturz
  ca. 0,885 x 2,135 m (b x h)
- DIN L

Ausstattung:
(Ausstattung gem. o.g. Anforderungen)
- 3D VX-Bänder und VX Bandaufnahmeelemente,
  Anzahl nach Erf.
- FS-Wechselgarnitur, innen Drücker, außen Knauf,
  Objektbeschläge mit Rundrosette, Edelstahl, Benutzerkategorie IV
- Objekt-Schloss, Klasse 4, Schließblech und Schlossrosette
  für bauseitigen PZ (bauseitiger Einbau batteriebetriebenes Schloss)
- (Obentürschließer mit Feststellfunktion, separate Rauchmelder, Montage an Bandgegenseite in separater Position erfasst)
Menge: 1,000 Stck

**02.02.90 A0.51 (T30 RS) ca. 1,01 x 2,135 m**
*** gemäß Ausführungsbeschreibung 3
Tür gem. Konstruktionsbeschrieb und Vorbemerkungen liefern und einbauen

Lage:
- EG Raum A0.50 TRH 03 zu Raum A0.51 Lager/Wasseranschluss
- Achse 22/C-D
Anschlüsse:
- Einbau in StBeton neu, Sturz StBeton
  Sichtbetonoberfläche SB3
- Wandstärke ca. 240 mm

Anforderung:
- Brandschutz: T30 DIN 4102-5
- Rauchschutz: RS Rauchschutztür nach EIN 18095
- Schallschutz: keine
- Mechanische Beanspruchung E (extrem), Gruppe 4 nach DIN EN 1192 und RAL GZ 426
- Hygrothermische Beanspruchung: Klimaklasse II nach RAL GZ 426 und EN 1121 (Prüfklima b gem. DIN EN 1121)

Einteilung/Größe:
- 1-flg. Tür als Holztürblatt mit Stahlumfassungszarge mit Zargenspiegelverbreiterung 45/60 mm
- Wandöffnung Rohbau, Höhe ab FFB bis UK Sturz
  ca. 1,01 x 2,135 m (b x h)
- DIN L

Ausstattung:
(Ausstattung gem. o.g. Anforderungen)
- 3D VX-Bänder und VX Bandaufnahmeelemente,
  Anzahl nach Erf.
- FS-Wechselgarnitur, innen Drücker, außen Knauf,
  Objektbeschläge mit Rundrosette, Edelstahl, Benutzerkategorie IV
- Objekt-Schloss, Klasse 4, Schließblech und Schlossrosette
  für bauseitigen PZ (bauseitiger Einbau batteriebetriebenes Schloss)
- (Obentürschließer mit Feststellfunktion, Montage an Bandseite in separater Position erfasst)
- mechanisch absenkbare Bodendichtung
Menge: 1,000 Stck

**02.02.100 Zulage Zargenspiegelverbreiterung**
Zulage zu vorbeschriebene Tür zu Raum A0.51 für Ausführung Zargenspiegelverbreiterung 45/60 mm.
Menge: 1,000 Stck

**02.02.110 A1.12, A1.13 (T30 DS, 37 dB) ca. 0,885 x 2,10 m**
*** gemäß Ausführungsbeschreibung 3
Tür gem. Konstruktionsbeschrieb und Vorbemerkungen liefern und einbauen

Lage:
- OG1 Raum A1.11 Kunstraum zu A1.12 Kunst Tonbrennofen
  OG1 Raum A1.11 Kunstraum zu A1.13 Kunst Lager
- Achse 1-2/H-J
Anschlüsse:
- Einbau in Gipskartonständerwand
- Wandstärke ca. 150 mm

Anforderung:
- Brandschutz: T30 DIN 4102-5
- Rauchschutz: dicht- und selbstschließend
- Schallschutz: SK3 eingebaut: erf. R strich w mind. 37 dB, Typenprüfung erf. Rw,P mind. 42 dB nach DIN 4109-1
- Mechanische Beanspruchung E (extrem), Gruppe 4 nach DIN EN 1192 und RAL GZ 426
- Hygrothermische Beanspruchung: Klimaklasse II nach RAL GZ 426 und EN 1121 (Prüfklima b gem. DIN EN 1121)

Einteilung/Größe:
- 1-flg. Tür als Holztürblatt mit Stahlumfassungszarge
- Wandöffnung Rohbau, Höhe ab FFB bis UK Sturz
  ca. 0,885 x 2,10 m (b x h)
- DIN L
- lichte Durchgangsbreite mind. 0,90 m

Ausstattung:
(Ausstattung gem. o.g. Anforderungen)
- 3D VX-Bänder und VX Bandaufnahmeelemente,
  Anzahl nach Erf.
- FS-Drückergarnitur, Objektbeschläge mit Rundrosette, Edelstahl, Benutzerkategorie IV
- Objekt-Schloss, Klasse 4, Schließblech und Schlossrosette
  für bauseitigen PZ
- (Obentürschließer mit Feststellfunktion und integrierter Rauchschaltzentrale, Montage an Bandseite in separater Position erfasst)
Menge: 2,000 Stck

**02.02.120 A1.21 (T30 RS, 32 dB, NA) ca. 1,01 x 2,10 m**
*** gemäß Ausführungsbeschreibung 3
Tür gem. Konstruktionsbeschrieb und Vorbemerkungen liefern und einbauen

Lage:
- OG1 Raum A1.01 Flur 02 zu A1.21 Integration/Mehrzweck
- Achse 7/E
Anschlüsse:
- Einbau in Mauerwerk Bestand, Sturz StBeton beidseitig Putz
- Wandstärke ca. 240 mm zuzügl. beidseitig Putz für Gesamtwandstärke ca. 270 mm

Anforderung:
- Brandschutz: T30 DIN 4102-5
- Rauchschutz: RS Rauchschutztür nach EIN 18095
- Schallschutz: SK2 eingebaut: erf. R strich w mind. 32 dB, Typenprüfung erf. Rw,P mind. 37 dB nach DIN 4109-1
- Mechanische Beanspruchung E (extrem), Gruppe 4 nach DIN EN 1192 und RAL GZ 426
- Hygrothermische Beanspruchung: Klimaklasse II nach RAL GZ 426 und EN 1121 (Prüfklima b gem. DIN EN 1121)
- Notausgang DIN EN 179

Einteilung/Größe:
- 1-flg. Tür als Holztürblatt mit Stahlumfassungszarge
- Wandöffnung Rohbau, Höhe ab FFB bis UK Sturz
  ca. 1,01 x 2,10 m (b x h)
- DIN R
- lichte Durchgangsbreite mind. 0,90 m

Ausstattung:
(Ausstattung gem. o.g. Anforderungen)
- 3D VX-Bänder und VX Bandaufnahmeelemente,
  Anzahl nach Erf.
- FS-Wechselgarnitur, raumseitig Drücker, flurseitig Knauf,
  Objektbeschläge mit Rundrosette, Edelstahl, Benutzerkategorie IV
- Objekt-Schloss, Klasse 4, Schließblech und Schlossrosette
  für bauseitigen PZ
  Ausführung als Panikschloss, Panikfunktion E
  (Tür kann raumseitig jederzeit geöffnet werden, außen nur
- mit Schlüssel zu öffnen)
- (Obentürschließer Montage an Bandseite in separater Position erfasst)
- mechanisch absenkbare Bodendichtung
Menge: 1,000 Stck

**02.02.130 Zulage Glasausschnitt**
Zulage zu vorbeschriebener Tür zu Raum A1.21 für die Ausführung mit einem Glasausschnitt mit Brandschutzverglasung und Glasaufbau/stärke ausgelegt auf Schallschutzanforderungen.

Größe ca. 290 x 1.382 mm
Einteilung entspr. Detail
Menge: 1,000 Stck

**02.02.140 A1.21 (T30 RS, 32 dB, NA) ca. 1,01 x 2,10 m**
*** gemäß Ausführungsbeschreibung 3
Tür gem. Konstruktionsbeschrieb und Vorbemerkungen liefern und einbauen

Lage:
- OG1 Raum A1.20 TRH 01 zu A1.21 Integration/Mehrzweck
- Achse 7/E
Anschlüsse:
- Einbau in Mauerwerk neu, Sturz StBeton beidseitig Putz
- Wandstärke ca. 240 mm zuzügl. beidseitig Putz für Gesamtwandstärke ca. 270 mm

Anforderung:
- Brandschutz: T30 DIN 4102-5
- Rauchschutz: RS Rauchschutztür nach EIN 18095
- Schallschutz: SK2 eingebaut: erf. R strich w mind. 32 dB, Typenprüfung erf. Rw,P mind. 37 dB nach DIN 4109-1
- Mechanische Beanspruchung E (extrem), Gruppe 4 nach DIN EN 1192 und RAL GZ 426
- Hygrothermische Beanspruchung: Klimaklasse II nach RAL GZ 426 und EN 1121 (Prüfklima b gem. DIN EN 1121)
- Notausgang nach DIN EN 179
  (Öffnungsrichtung entgegengesetzt Fluchtrichtung)

Einteilung/Größe:
- 1-flg. Tür als Holztürblatt mit Stahlumfassungszarge
- Wandöffnung Rohbau, Höhe ab FFB bis UK Sturz
  ca. 1,01 x 2,10 m (b x h)
- DIN R
- lichte Durchgangsbreite mind. 0,90 i.L.

Ausstattung:
(Ausstattung gem. o.g. Anforderungen)
- 3D VX-Bänder und VX Bandaufnahmeelemente,
  Anzahl nach Erf.
- FS-Wechselgarnitur, raumseitig Drücker, flurseitig Knauf,
  Objektbeschläge mit Rundrosette, Edelstahl, Benutzerkategorie IV
- Objekt-Schloss, Klasse 4, Schließblech und Schlossrosette
  für bauseitigen PZ
  Ausführung als Panikschloss, Panikfunktion E
  (Tür kann raumseitig jederzeit geöffnet werden, außen nur mit Schlüssel zu öffnen)
- (Obentürschließer Montage an Bandgegenseite in separater Position erfasst)
- mechanisch absenkbare Bodendichtung
Menge: 1,000 Stck

**02.02.150 A1.42, A2.42 (T30 RS) ca. 0,885 x 2,10 m**
*** gemäß Ausführungsbeschreibung 3
Tür gem. Konstruktionsbeschrieb und Vorbemerkungen liefern und einbauen

Lage:
- OG1 Raum A1.40 Flur 03 zu A1.42 Elektro/EDV/MSR
- OG2 Raum A2.40 Flur 03 zu A2.42 Elektro/EDV/MSR
- Achse 16-17/D
Anschlüsse:
- Einbau in Mauerwerk neu, Sturz StBeton beidseitig Putz
- Wandstärke ca. 240 mm zuzügl. beidseitig Putz für Gesamtwandstärke ca. 270 mm

Anforderung:
- Brandschutz: T30 DIN 4102-5
- Rauchschutz: RS Rauchschutztür nach EIN 18095
- Schallschutz: keine
- Mechanische Beanspruchung E (extrem), Gruppe 4 nach DIN EN 1192 und RAL GZ 426
- Hygrothermische Beanspruchung: Klimaklasse II nach RAL GZ 426 und EN 1121 (Prüfklima b gem. DIN EN 1121)

Einteilung/Größe:
- 1-flg. Tür als Holztürblatt mit Stahlumfassungszarge
- Wandöffnung Rohbau, Höhe ab FFB bis UK Sturz
  ca. 0,885 x 2,10 m (b x h)
- DIN L

Ausstattung:
(Ausstattung gem. o.g. Anforderungen)
- 3D VX-Bänder und VX Bandaufnahmeelemente,
  Anzahl nach Erf.
- FS-Wechselgarnitur, raumseitig Drücker, flurseitig Knauf,
  Objektbeschläge mit Rundrosette, Edelstahl, Benutzerkategorie IV
- Objekt-Schloss, Klasse 4, Schließblech und Schlossrosette
  für bauseitigen PZ (bauseitiger Einbau batteriebetriebenes Schloss)
- (Obentürschließer Montage an Bandseite in separater Position erfasst)
- mechanisch absenkbare Bodendichtung
Menge: 2,000 Stck

**02.02.160 A2.02 (T30 RS 37 dB) ca. 1,01 x 2,10 m**
*** gemäß Ausführungsbeschreibung 3
Tür gem. Konstruktionsbeschrieb und Vorbemerkungen liefern und einbauen

Lage:
- OG2 Raum A2.01 Galerie zu A2.02 Teamzimmer
- Achse 10-11/F
Anschlüsse:
- Einbau in Mauerwerk Bestand, Sturz StBeton beidseitig Putz
- Wandstärke ca. 240 mm zuzügl. beidseitig Putz für Gesamtwandstärke ca. 270 mm

Anforderung:
- Brandschutz: T30 DIN 4102-5
- Rauchschutz: RS Rauchschutztür nach EIN 18095
- Schallschutz: SK3 eingebaut: erf. R strich w mind. 37 dB, Typenprüfung erf. Rw,P mind. 42 dB nach DIN 4109-1
- Mechanische Beanspruchung E (extrem), Gruppe 4 nach DIN EN 1192 und RAL GZ 426
- Hygrothermische Beanspruchung: Klimaklasse II nach RAL GZ 426 und EN 1121 (Prüfklima b gem. DIN EN 1121)

Einteilung/Größe:
- 1-flg. Tür als Holztürblatt mit Stahlumfassungszarge
- Wandöffnung Rohbau, Höhe ab FFB bis UK Sturz
  ca. 1,01 x 2,10 m (b x h)
- DIN R
- lichte Durchgangsbreite mind 0,90 m

Ausstattung:
(Ausstattung gem. o.g. Anforderungen)
- 3D VX-Bänder und VX Bandaufnahmeelemente,
  Anzahl nach Erf.
- FS-Wechselgarnitur, raumseitig Drücker, flurseitig Knauf,
  Objektbeschläge mit Rundrosette, Edelstahl, Benutzerkategorie IV
- Objekt-Schloss, Klasse 4, Schließblech und Schlossrosette
  für bauseitigen PZ
  (Obentürschließer Montage an Bandseite in separater Position erfasst)
- mechanisch absenkbare Bodendichtung
Menge: 1,000 Stck

**02.02.170 A2.04, (T30 RS, FR) ca. 1,01 x 2,10 m**
*** gemäß Ausführungsbeschreibung 3
Tür gem. Konstruktionsbeschrieb und Vorbemerkungen liefern und einbauen.

Lage:
- OG2 Raum A2.01 Galerie zu A2.04 WC M
- Achse 7-8/F

Anschlüsse:
- Einbau in Mauerwerk Bestand, Sturz StBeton beidseitig Putz
- Wandstärke ca. 240 mm zuzügl. beidseitig Putz für Gesamtwandstärke ca. 270 mm

Anforderung:
- Brandschutz: T30 DIN 4102-5
- Rauchschutz: RS Rauchschutztür nach EIN 18095
- Schallschutz: keine
- Mechanische Beanspruchung E (extrem), Gruppe 4 nach DIN EN 1192 und RAL GZ 426
- Hygrothermische Beanspruchung: Klimaklasse II nach RAL GZ 426 und EN 1121 (Prüfklima b gem. DIN EN 1121)
- Feuchtraumtür nach RAL RG 426-3

Einteilung/Größe:
- 1-flg. Tür als Holztürblatt mit Stahlumfassungszarge
- Wandöffnung Rohbau, Höhe ab FFB bis UK Sturz
  ca. 1,01 x 2,10 m (b x h)
- DIN R

Ausstattung:
(Ausstattung gem. o.g. Anforderungen)
- 3D VX-Bänder und VX Bandaufnahmeelemente,
  Anzahl nach Erf.
- FS-Drückergarnitur, Objektbeschläge mit Rundrosette, Edelstahl, Benutzerkategorie IV
- Objekt-Schloss, Klasse 4, Schließblech und Schlossrosette
  für bauseitigen PZ
- (Obentürschließer mit Feststellfunktion, Freilauffunktion und integrierter Rauchschaltzentrale Montage an Bandseite in separater Position erfasst)
- mechanisch absenkbare Bodendichtung
Menge: 1,000 Stck

**02.02.180 A2.22a, (T30 RS, FR) ca. 1,01 x 2,10 m**
*** gemäß Ausführungsbeschreibung 3
Tür gem. Konstruktionsbeschrieb und Vorbemerkungen liefern und einbauen.

Lage:
- OG2 Raum A2.20 TRH 01 zu A2.22a WC J Vorraum
- Achse 4-5/H

Anschlüsse:
- Einbau in Mauerwerk neu, Sturz StBeton beidseitig Putz
- Wandstärke ca. 240 mm zuzügl. beidseitig Putz für Gesamtwandstärke ca. 270 mm

Anforderung:
- Brandschutz: T30 DIN 4102-5
- Rauchschutz: RS Rauchschutztür nach EIN 18095
- Schallschutz: keine
- Mechanische Beanspruchung E (extrem), Gruppe 4 nach DIN EN 1192 und RAL GZ 426
- Hygrothermische Beanspruchung: Klimaklasse II nach RAL GZ 426 und EN 1121 (Prüfklima b gem. DIN EN 1121)
- Feuchtraumtür nach RAL RG 426-3

Einteilung/Größe:
- 1-flg. Tür als Holztürblatt mit Stahlumfassungszarge
- Wandöffnung Rohbau, Höhe ab FFB bis UK Sturz
  ca. 1,01 x 2,10 m (b x h)
- DIN L
- lichte Durchgangsbreite mind. 0,90 m

Ausstattung:
(Ausstattung gem. o.g. Anforderungen)
- 3D VX-Bänder und VX Bandaufnahmeelemente,
  Anzahl nach Erf.
- FS-Drückergarnitur, Objektbeschläge mit Rundrosette, Edelstahl, Benutzerkategorie IV
- Objekt-Schloss, Klasse 4, Schließblech und Schlossrosette
  für bauseitigen PZ
- (Obentürschließer mit Feststellfunktion, Freilauffunktion und integrierter Rauchschaltzentrale Montage an Bandseite in separater Position erfasst)
- mechanisch absenkbare Bodendichtung
Menge: 1,000 Stck

**02.02.190 A2.46 (T30 RS, 37 dB, NA) ca. 1,01 x 2,10 m**
*** gemäß Ausführungsbeschreibung 3
Tür gem. Konstruktionsbeschrieb und Vorbemerkungen liefern und einbauen

JEDOCH: Ausführung Stahlumfassungszarge als Dehnungsfugenzarge zur Bekleidung zweier parallel laufender Wände und Ausbildung einer Dehnfuge, geeignet für den nachträglichen Einbau.

Lage:
- OG2 Raum A2.02 Teamzimmer zu A2.46 Lernraum
- Achse 12-12a/H-I
Anschlüsse:
- Einbau in Mauerwerk Bestand Doppelmauerwerk, Sturz StBeton beidseitig Putz
- Wandstärke ca. 360 + 240 mm zuzügl. Spalt ca. 20 mm zwischen den Wänden und zuzügl. beidseitig Putz für Gesamtwandstärke ca. 650 mm

Anforderung:
- Brandschutz: T30 DIN 4102-5
- Rauchschutz: RS Rauchschutztür nach EIN 18095
- Schallschutz: SK3 eingebaut: erf. R strich w mind. 37 dB, Typenprüfung erf. Rw,P mind. 42 dB nach DIN 4109-1
- Mechanische Beanspruchung E (extrem), Gruppe 4 nach DIN EN 1192 und RAL GZ 426
- Hygrothermische Beanspruchung: Klimaklasse II nach RAL GZ 426 und EN 1121 (Prüfklima b gem. DIN EN 1121)
- Notausgang DIN EN 179

Einteilung/Größe:
- 1-flg. Tür als Holztürblatt mit Stahlumfassungszarge als Dehnfugenzarge
- Wandöffnung Rohbau, Höhe ab FFB bis UK Sturz
  ca. 1,01 x 2,10 m (b x h)
- DIN R
- lichte Durchgangsbreite mind. 0,90 m

Ausstattung:
(Ausstattung gem. o.g. Anforderungen)
- 3D VX-Bänder und VX Bandaufnahmeelemente,
  Anzahl nach Erf.
- FS-Wechselgarnitur, raumseitig Drücker, flurseitig Knauf,
  Objektbeschläge mit Rundrosette, Edelstahl, Benutzerkategorie IV
- Objekt-Schloss, Klasse 4, Schließblech und Schlossrosette
  für bauseitigen PZ
  Ausführung als Panikschloss, Panikfunktion E
  (Tür kann raumseitig jederzeit geöffnet werden, außen nur mit Schlüssel zu öffnen)
- (Obentürschließer Montage an Bandseite in separater Position erfasst)
- mechanisch absenkbare Bodendichtung
Menge: 1,000 Stck

**02.02.200 Zulage Gleitschienen Obentürschließer (OTS)**
Zulage zu vorbeschriebenen Türen für die Ausführung mit einem Gleitschienen Obentürschließer, liefern und montieren inkl. notwendigen Zubehör- und Befestigungsteilen.

Merkmale:
- hoher Wirkungsgrad, EN 2-6/3-5 entspr. Türgewicht und -breite
- Farbe in Herstellerfarbton nach Angabe des Architekten z.B. silber
- einstellbare Schließkraft und Schließgeschwindigkeit,
- Öffnungsdämpfung integriert und einstellbar
- Endschlag und Endschließgeschwindigkeit einstellbar, Einstellung zum Abbremsen oder Beschleunigen der Tür zwischen 0-15° mit optischer Größenanzeige.
- barrierefrei nach DIN 18040 bis Türbreite 1.100 mm
- alle Funktionen von vorn einstellbar

Montage auf Bandseite oder Bandgegenseite

Ausführung an Türen Raum A0.03, A0.21, A0.22, A0.23, A0.42, A1.21, A1.21.A1.42, A2.02, A2.42, A2.46
Menge: 11,000 Stck

**02.02.210 Zulage Gleitschienenobentürschließer (OTS FS-R)**
Zulage zu vorbeschriebenen Türen für die Ausführung mit einem Gleitschienen Obentürschließer mit elektromechanischer Feststellfunktion und integrierter Rauchschalterzentrale, liefern und montieren inkl. notwendigen Zubehör- und Befestigungsteilen.

Merkmale:
- hoher Wirkungsgrad, EN 2-6/3-5 entspr. Türgewicht und -breite
- Farbe in Herstellerfarbton nach Angabe des Architekten z.B. silber
- einstellbare Schließkraft und Schließgeschwindigkeit,
- Öffnungsdämpfung integriert und einstellbar
- Endschlag und Endschließgeschwindigkeit einstellbar, Einstellung zum Abbremsen oder Beschleunigen der Tür zwischen 0-15° mit optischer Größenanzeige.
- barrierefrei nach DIN 18040 bis Türbreite 1.100 mm
- alle Funktionen von vorn einstellbar

Ausführung mit elektromechanischer Feststellung stufenlos von ca. 80° bis ca. 130° auf exakten Punkt einstellbar, Feststellposition überfahrbar, Ausführung mit integrierter Rauchschalterzentrale mit Alarmschwellennachführung, Verschmutzungsanzeige und Prüftaste.
Betriebsspannung 230 V AC
Mit Zulassung als Feststellanlage an Brandschutztüren

Montage auf Bandgegenseite oder Bandseite

Zusätzliche Rauchmelder bei Sturzhöhe > 1 m separat erfasst.

Ausführung ohne Haftmagnete und ohne Schalter für die Freigabe der Feststellung.

Ausführung an Türen Raum A0.09, A0.46, A1.12, A1.13, A0.51
Menge: 5,000 Stck

**02.02.220 Zulage Gleitschienenobentürschließer (OTS FL-R)**
Zulage zu vorbeschriebenen Türen für die Ausführung mit einem Gleitschienen Obentürschließer mit elektrischer Feststell- und Freilauffunktion sowie integrierter Rauchschalterzentrale, liefern und montieren inkl. notwendigen Zubehör- und Befestigungsteilen.

Merkmale
- hoher Wirkungsgrad, EN 3-6 entspr. Türgewicht und -breite
- Farbe in Herstellerfarbton nach Angabe des Architekten z.B. silber
- einstellbare Schließkraft und Schließgeschwindigkeit,
- Öffnungsdämpfung integriert und einstellbar
- Endschlag einstellbar
- barrierefrei nach DIN 18040
- alle Funktionen von vorn einstellbar

Ausführung mit Freilauffunktion ab einem Türöffnungswinkel von 0°,
Ausführung mit integrierter Rauchschalterzentrale mit Alarmschwellennachführung, Verschmutzungsanzeige und Prüftaste.
Netzteil für 230 V AC Versorgungsspannung
Mit Zulassung als Freilauftürschließer an Brandschutztüren

Montage auf Bandseite

Zusätzliche Rauchmelder bei Sturzhöhe > 1 m separat erfasst.

Ausführung an Türen Raum A2.04a, A20a und A2.22a
Menge: 3,000 Stck

**02.02.230 Inbetriebnahme Feststellanlagen/Freilauftürschließer**
Nach dem betriebsfertigen Einbau der Feststellanlagen/Freilauftürschließer am Anwendungsort sind deren einwandfreie Funktion und vorschriftsmäßige Installation durch eine Abnahmeprüfung gemeinsam mit dem Gewerk elektro festzustellen.

Die Abnahmeprüfung darf nur von autorisierten Fachkräften oder von Fachkräften einer dafür benannten Prüfstelle durchgeführt werden.

Nach erfolgreicher Abnahmeprüfung ist in unmittelbarer Nähe des Abschlusses ein Schild in der Größe 105 x 52 mm mit der Aufschrift -Feststellanlage Abnahme durch . . . - dauerhaft anzubringen.

Dem Betreiber ist über die erfolgreiche Abnahmeprüfung eine Bescheinigung auszustellen.

Abrechnung pauschal je Stück Tür mit Feststellanlage/Freilauftürschließer.
Menge: 8,000 Stck

**02.02.240 Rauchmelder**
Liefern und einbauen von zusätzlichen Rauchmeldern geprüft nach EN54-7, inkl. interne Verkabelung und Anschluss an vorbeschriebene Gleitschienenobentürschließer mit Feststellung und Rauchschalterzentrale.

Abrechnung nach Stück Rauchmelder (benötigt werden 2 Stück je Tür)

Ausführung an Türen Raum A0.09, A0.20a, A0.46, A2.04a, A2.22a, A0.51,
Menge: 12,000 Stck

#### Bereich 02.03 Holztürblatt mit Stahlumfassungszarge mit Anforderung Schallschutz

**Ausführungsbeschreibung 4 Konstruktionsbeschrieb Holztürblatt mit Stahlumfassungs**
*Konstruktionsbeschrieb Holztürblatt mit Stahlumfassungszarge mit Schallschutzanforderung*
Konstruktionsbeschrieb für Innentüren Holztürblatt mit Stahlumfassungszarge mit Schallschutzanforderungen.
Türen als Gesamtbauteil ausgeführt, geprüft und zugelassen für die genannten Anforderungen liefern und gem. ZTV und nachfolgendem Konstruktionsbeschrieb einbauen.

Anforderungen
Gem. Angabe in den Einzelpositionen

Türblatt:
- Rahmen: Hartholz/Holzwerkstoff Rahmenverstärkung
  entspr. den Anforderungen
- Einlage: Spezialeinlage für Schallschutztüren entspr. den Anforderungen
- Deckplatte: HDF/Hartfaserplatte mind. ca. 4,5 mm entspr. den Anforderungen
- Kanten: dreiseitige Falzkantenbeschichtung (PU Kante)
  Farbton nach Wahl AG anhand Standardfarbkarte des Herstellers
  Kanten abgerundet (Kita Kante)
- Konstruktion DIN 68706-1, Aufbau fünffach, Verleimung nach DIN EN 204, Kat.D2
- Oberfläche Türblatt: HPL 0,8 -1,2 mm entspr. Anforderung für mechan. Beanspruchungsgruppe, Farbton nach Wahl AG anhand Standardfarbkarte des Herstellers
  Hinweis: im Haus werden 2 unterschiedliche HPL-Farbtöne ausgeführt!
- Türblattdicke ca. 40-50 mm entspr. den Anforderungen Schallschutz
- Öffnungswinkel ca. 180° (sofern nicht durch bauliche Gegebenheiten begrenzt)
- Kantenausführung für gefälzten Einschlag
- Stanzung/Ausfräsung für Schloss, Band und ggf. weitere Ausstattungselemente gem. Beschrieb in den Einzelpositionen

Zarge:
- 2-teilige Stahlzarge Feinblech d = ca. 2 mm als Umfassungszarge für den nachträglichen Einbau in StBeton, Mauerwerk- oder Gipskartonwände
- Falzmaß für o.g. gefälzt einschlagende Türblätter
  Spiegelbreite ca. 30/45 mm
  Maulweitenkante/Putzwinkel ca. 15 mm
  Maulweite entspr. Wandstärke, gem. Angabe in den Einzelpositionen
- Oberfläche mit Grundierung als wasserverdünnbare Hydro-Tauchgrundierung für bauseitige 1K-Beschichtungssysteme bzw. separat erfasste Endbeschichtung
- In die Zarge (Nut) ist ein 3-seitig umlaufendes Dichtungsprofil mit hohem Rückstellvermögen einzusetzen, Farbe nach Angabe Architekt, Stahlzargen-(SZ-)Dichtung
- Stanzung/Ausfräsung für Schloss, Bandaufnahmeelement und ggf. weitere Ausstattungselemente gem. Beschrieb in den Einzelpositionen

Montage:
Montage inkl. Befestigungsteile entspr. Herstellervorschrift und Zulassung,
Zargen sind mit eingeschweißten Befestigungsankern, mind. 3 Stk je Seite nach Erfordernis zu befestigen. Zargen im Falz nicht sichtbar verschraubt. Hinterfüllung mit Mörtel/Dämmmaterial entsprechend den Anforderungen an Schallschutz.

**02.03.10 A0.22 (37 dB) ca. 2,34 x 2,135 m**
*** gemäß Ausführungsbeschreibung 4
Tür gem. Konstruktionsbeschrieb und Vorbemerkungen liefern und einbauen

JEDOCH: Ausführung 2-flg. Tür mit Stahleckzarge

Lage:
- EG Raum A0.21 Technik-Werkraum zu A0.22 Technik Maschinenraum
- Achse 7/E
Anschlüsse:
- Einbau in Mauerwerk Bestand, Sturz StBeton beidseitig Putz
- Wandstärke ca. 115-240 mm zuzügl. beidseitig Putz für Gesamtwandstärke ca. 145 - 270 mm

Anforderung:
- Brandschutz: keine
- Rauchschutz: keine
- Schallschutz: SK3 eingebaut: erf. R strich w mind. 37 dB, Typenprüfung erf. Rw,P mind. 42 dB nach DIN 4109-1
- Mechanische Beanspruchung E (extrem), Gruppe 4 nach DIN EN 1192 und RAL GZ 426
- Hygrothermische Beanspruchung: Klimaklasse II nach RAL GZ 426 und EN 1121 (Prüfklima b gem. DIN EN 1121)

Einteilung/Größe:
- 2-flg. Tür als Holztürblatt mit Stahlumfassungszarge
- Wandöffnung Rohbau, Höhe ab FFB bis UK Sturz
  ca. 2,34 x 2,135 m (b x h)
- DIN R+L

Ausstattung:
(Ausstattung gem. o.g. Anforderungen)
- 3D VX-Bänder und VX Bandaufnahmeelemente,
  Anzahl nach Erf.
- Gehflügel: Drückergarnitur, Objektbeschläge mit Rundrosette, Edelstahl, Benutzerkategorie IV
- Objekt-Schloss, Klasse 4, Schließblech und Schlossrosette
  für bauseitigen PZ
- Standflügel: Falztreibriegel und Schließblech,
  Bodendichtung mit 4-Kantöffnung für Treibriegelstange
- mechanisch absenkbare Bodendichtung an beiden Flügeln
Menge: 1,000 Stck

**02.03.20 A0.41, A0.43, A0.44, A0.45 (32 dB) ca. 1,01 x 2,135 m**
*** gemäß Ausführungsbeschreibung 4
Tür gem. Konstruktionsbeschrieb und Vorbemerkungen liefern und einbauen

Lage:
- EG Raum A0.40 Flur 03 zu A0.41, A0.43, A0.44, A0.45 Lernraum
- Achse 13-21/D und F
Anschlüsse:
- Einbau in Mauerwerk Bestand/neu, Sturz StBeton beidseitig Putz
- Wandstärke ca. 240 mm zuzügl. beidseitig Putz für Gesamtwandstärke ca. 270 mm

Anforderung:
- Brandschutz: keine
- Rauchschutz: keine
- Schallschutz: SK2 eingebaut: erf. R strich w mind. 32 dB, Typenprüfung erf. Rw,P mind. 37 dB nach DIN 4109-1
- Mechanische Beanspruchung E (extrem), Gruppe 4 nach DIN EN 1192 und RAL GZ 426
- Hygrothermische Beanspruchung: Klimaklasse II nach RAL GZ 426 und EN 1121 (Prüfklima b gem. DIN EN 1121)

Einteilung/Größe:
- 1-flg. Tür als Holztürblatt mit Stahlumfassungszarge
- Wandöffnung Rohbau, Höhe ab FFB bis UK Sturz
  ca. 1,01 x 2,135 m (b x h)
- DIN R/L
- lichte Durchgangsbreite mind. 0,90 m

Ausstattung:
(Ausstattung gem. o.g. Anforderungen)
- 3D VX-Bänder und VX Bandaufnahmeelemente,
  Anzahl nach Erf.
- Wechselgarnitur, raumseitig Drücker, flurseitig Knauf,
  Objektbeschläge mit Rundrosette, Edelstahl, Benutzerkategorie IV
- Objekt-Schloss, Klasse 4, Schließblech und Schlossrosette
  für bauseitigen PZ
- mechanisch absenkbare Bodendichtung
Menge: 4,000 Stck

**02.03.30 A1.45a, A1.45b, A2.45a, A2.45b (37 dB) ca. 1,01 x 2,10 m**
*** gemäß Ausführungsbeschreibung 4
Tür gem. Konstruktionsbeschrieb und Vorbemerkungen liefern und einbauen

Lage:
- OG1 Raum A1.46 Lernraum zu A1.45 Differenzierung
  Achse 16/H-I
- OG1 Raum 1.44 Lernraum zu A1.45 Differenzierung
  Achse 17/H-I
- OG2 Raum A2.46 Lernraum zu A2.45 Differenzierung
  Achse 16/H-I
- OG2 Raum 2.44 Lernraum zu A2.45 Differenzierung
  Achse 17/H-I
Anschlüsse:
- Einbau in Mauerwerk Bestand, Sturz StBeton beidseitig Putz
- Wandstärke ca. 240 mm zuzügl. beidseitig Putz für Gesamtwandstärke ca. 270 mm

Anforderung:
- Brandschutz: keine
- Rauchschutz: keine
- Schallschutz: SK3 eingebaut: erf. R strich w mind. 37 dB, Typenprüfung erf. Rw,P mind. 42 dB nach DIN 4109-1
- Mechanische Beanspruchung E (extrem), Gruppe 4 nach DIN EN 1192 und RAL GZ 426
- Hygrothermische Beanspruchung: Klimaklasse II nach RAL GZ 426 und EN 1121 (Prüfklima b gem. DIN EN 1121)

Einteilung/Größe:
- 1-flg. Tür als Holztürblatt mit Stahlumfassungszarge
- Wandöffnung Rohbau, Höhe ab FFB bis UK Sturz
  ca. 1,01 x 2,10 m (b x h)
- DIN R/L
- lichte Durchgangsbreite mind. 0,90 m

Ausstattung:
(Ausstattung gem. o.g. Anforderungen)
- 3D VX-Bänder und VX Bandaufnahmeelemente,
  Anzahl nach Erf.
- Drückergarnitur, Objektbeschläge mit Rundrosette, Edelstahl, Benutzerkategorie IV
- Objekt-Schloss, Klasse 4, Schließblech und Schlossrosette
  für bauseitigen Blindzylinder
- mechanisch absenkbare Bodendichtung
Menge: 4,000 Stck

**02.03.40 A2.21 (32 dB) ca. 1,01 x 2,10 m**
*** gemäß Ausführungsbeschreibung 4
Tür gem. Konstruktionsbeschrieb und Vorbemerkungen liefern und einbauen

Lage:
- OG2 Raum A2.01 Galerie zu A2.21 Integration
- Achse 6-7/D
Anschlüsse:
- Einbau in Mauerwerk Bestand, Sturz StBeton beidseitig Putz
- Wandstärke ca. 240 mm zuzügl. beidseitig Putz für Gesamtwandstärke ca. 270 mm

Anforderung:
- Brandschutz: keine
- Rauchschutz: keine
- Schallschutz: SK2 eingebaut: erf. R strich w mind. 32 dB, Typenprüfung erf. Rw,P mind. 37 dB nach DIN 4109-1
- Mechanische Beanspruchung E (extrem), Gruppe 4 nach DIN EN 1192 und RAL GZ 426
- Hygrothermische Beanspruchung: Klimaklasse II nach RAL GZ 426 und EN 1121 (Prüfklima b gem. DIN EN 1121)

Einteilung/Größe:
- 1-flg. Tür als Holztürblatt mit Stahlumfassungszarge
- Wandöffnung Rohbau, Höhe ab FFB bis UK Sturz
  ca. 1,01 x 2,10 m (b x h)
- DIN L
- lichte Durchgangsbreite mind. 0,90 m

Ausstattung:
(Ausstattung gem. o.g. Anforderungen)
- 3D VX-Bänder und VX Bandaufnahmeelemente,
  Anzahl nach Erf.
- Wechselgarnitur, raumseitig Drücker, flurseitig Knauf,
  Objektbeschläge mit Rundrosette, Edelstahl, Benutzerkategorie IV
- Objekt-Schloss, Klasse 4, Schließblech und Schlossrosette
  für bauseitigen PZ
- mechanisch absenkbare Bodendichtung
Menge: 1,000 Stck

**02.03.50 A2.02 (37 dB, NA) ca. 1,01 x 2,10 m**
*** gemäß Ausführungsbeschreibung 4
Tür gem. Konstruktionsbeschrieb und Vorbemerkungen liefern und einbauen

Lage:
- OG2 Raum A2.03 Integration zu A2.02 Teamzimmer
- Achse 10/H-I
Anschlüsse:
- Einbau in Gipskartonständerwand
- Wandstärke ca. 150 mm

Anforderung:
- Brandschutz: keine
- Rauchschutz: keine
- Schallschutz: SK2 eingebaut: erf. R strich w mind. 37 dB, Typenprüfung erf. Rw,P mind. 42 dB nach DIN 4109-1
- Mechanische Beanspruchung E (extrem), Gruppe 4 nach DIN EN 1192 und RAL GZ 426
- Hygrothermische Beanspruchung: Klimaklasse II nach RAL GZ 426 und EN 1121 (Prüfklima b gem. DIN EN 1121)
- Notausgang DIN EN 179

Einteilung/Größe:
- 1-flg. Tür als Holztürblatt mit Stahlumfassungszarge
- Wandöffnung Rohbau, Höhe ab FFB bis UK Sturz
  ca. 1,01 x 2,10 m (b x h)
- DIN L
- lichte Durchgangsbreite mind. 0,90 m

Ausstattung:
(Ausstattung gem. o.g. Anforderungen)
- 3D VX-Bänder und VX Bandaufnahmeelemente,
  Anzahl nach Erf.
- Drückergarnitur, Objektbeschläge mit Rundrosette, Edelstahl, Benutzerkategorie IV
- Objekt-Schloss, Klasse 4, Schließblech und Schlossrosette
  für bauseitigen Blindzylinder
- mechanisch absenkbare Bodendichtung
Menge: 1,000 Stck

**02.03.60 Zulage Glasausschnitt 32 dB**
Zulage zu vorbeschriebener Türen zu Raum A0.41, A0.43, A0.44, A0.45, A2.21, für die Ausführung mit einem Glasausschnitt, Glasaufbau/stärke ausgelegt auf Schallschutzanforderungen.

Größe ca. 290 x 1.382 mm (bei Türhöhe 2,10 m)
bzw. ca. 290 x 1.417 mm (bei Türhöhe 2,135 m)
Einteilung entspr. Detail
Menge: 5,000 Stck

**02.03.70 Zulage Glasausschnitt 37 dB**
Zulage zu vorbeschriebener Türen zu Raum A1.45a, A1.45b, A2.45a, A2.45b für die Ausführung mit einem Glasausschnitt, Glasaufbau/stärke ausgelegt auf Schallschutzanforderungen.

Größe ca. 290 x 1.382 mm (bei Türhöhe 2,10 m)
bzw. ca. 290 x 1.417 mm (bei Türhöhe 2,135 m)
Einteilung entspr. Detail
Menge: 4,000 Stck

#### Bereich 02.04 Holztürblatt mit Stahlumfassungszarge

**Ausführungsbeschreibung 5 Konstruktionsbeschrieb Holztürblatt mit Stahlumfassungs**
*Konstruktionsbeschrieb Holztürblatt mit Stahlumfassungszarge und festverglastem Seitenteil*
Konstruktionsbeschrieb für Innentüren Holztürblatt mit Stahlumfassungszarge mit Schallschutz- und z.T. Brandschutzanforderungen.
Türen als Gesamtbauteil ausgeführt, geprüft und zugelassen für die genannten Anforderungen liefern und gem. ZTV und nachfolgendem Konstruktionsbeschrieb einbauen.

Anforderungen
Gem. Angabe in den Einzelpositionen

Türblatt:
- Rahmen: Hartholz/Holzwerkstoff Rahmenverstärkung
  entspr. den Anforderungen
- Einlage: Spezialeinlage für Schallschutztüren/ Brandschutztüren entspr. den Anforderungen
- Deckplatte: HDF/Hartfaserplatte mind. ca. 4,5 mm entspr. den Anforderungen
- Kanten: dreiseitige Falzkantenbeschichtung (PU Kante)
  Farbton nach Wahl AG anhand Standardfarbkarte des Herstellers
  Kanten abgerundet (Kita Kante)
- Konstruktion DIN 68706-1, Aufbau fünffach, Verleimung nach DIN EN 204, Kat.D2
- Oberfläche Türblatt: HPL 0,8 -1,2 mm entspr. Anforderung für mechan. Beanspruchungsgruppe, Farbton nach Wahl AG anhand Standardfarbkarte des Herstellers
  Hinweis: im Haus werden 2 unterschiedliche HPL-Farbtöne ausgeführt!
- Türblattdicke ca. 40-50 mm entspr. den Anforderungen Schallschutz
- Öffnungswinkel ca. 180° (sofern nicht durch bauliche Gegebenheiten begrenzt)
- Kantenausführung für gefälzten Einschlag
- Stanzung/Ausfräsung für Schloss, Band und ggf. weitere Ausstattungselemente gem. Beschrieb in den Einzelpositionen

Zarge:
- Sonderzarge: 3-seitig umlaufende mehrteilige Stahlzarge Feinblech d = ca. 2 mm als Umfassungszarge für den nachträglichen Einbau zwischen zwei Wänden Mauerwerk
  Spiegelbreite ca. 30/45 mm
  Gesamttiefe Zarge ca. 665 mm
- Seitenteilzarge zwischen Öffnungsflügel und festverglastem Seitenteil, Spiegelbreite ca. 30/60 mm
- Falzmaß für o.g. gefälzt einschlagende Türblätter
  bzw. für Festverglasung
- Oberfläche mit Grundierung als wasserverdünnbare Hydro-Tauchgrundierung für bauseitige 1K-Beschichtungssysteme bzw. separat erfasste Endbeschichtung
- In die Zarge (Nut) ist ein 3-seitig umlaufendes Dichtungsprofil mit hohem Rückstellvermögen einzusetzen, Farbe nach Angabe Architekt, Stahlzargen-(SZ-)Dichtung
- Stanzung/Ausfräsung für Schloss, Bandaufnahmeelement und ggf. weitere Ausstattungselemente gem. Beschrieb in den Einzelpositionen

Verglasung
- Sicherheitsverglasung Verglasung VSG, Glasstärke ausgelegt auf Anforderungen an Schallschutz und Brandschutz
- Montage in o.g. Zarge und Seitenteilzarge, Befestigung mit verschraubter Glasleiste inkl. erf. Dichtungen

Montage:
Montage inkl. Befestigungsteile entspr. Herstellervorschrift und Zulassung,
Zargen sind mit eingeschweißten Befestigungsankern, Anzahl mind. 3 Stk je Seite nach Erfordernis zu befestigen. Zargen sind im Falz nicht sichtbar zu verschrauben. Hinterfüllung mit Mörtel/Dämmmaterial entsprechend den Anforderungen an Schallschutz.

**02.04.10 A1.41, A1.43, A1.44, A1.46 (32 dB) ca. 1,50 x 2,10 m**
*** gemäß Ausführungsbeschreibung 5
Tür gem. Konstruktionsbeschrieb und Vorbemerkungen liefern und einbauen

Lage:
- OG1 Raum A1.40 Flur 03 zu A1.41 Integration, A1.43, A1.44, A1.46 Lernraum
- Achse 13-21/D und F
Anschlüsse:
- Einbau in Mauerwerk/StBeton Bestand, Sturz StBeton
  Montage zwischen den Wänden
- Gesamtstärke Laibungsfläche ca. 660 mm

Anforderung:
- Brandschutz: keine
- Rauchschutz: keine
- Schallschutz: SK2 eingebaut: erf. R strich w mind. 32 dB, Typenprüfung erf. Rw,P mind. 37 dB nach DIN 4109-1
- Mechanische Beanspruchung E (extrem), Gruppe 4 nach DIN EN 1192 und RAL GZ 426
- Hygrothermische Beanspruchung: Klimaklasse II nach RAL GZ 426 und EN 1121 (Prüfklima b gem. DIN EN 1121)

Einteilung/Größe:
- 1-flg. Tür als Holztürblatt
  1 festverglastes Seitenteil VSG
  mit Sonderzarge: Stahlumfassungszarge und Seitenteilzarge
  Aufteilung gem. Plan bzw. ausgelegt auf mind. Durchgangsbreite
- Wandöffnung Rohbau, Höhe ab FFB bis UK Sturz
  ca. 1,50 x 2,10 m (b x h)
- DIN R/L
- lichte Durchgangsbreite mind. 0,90 m

Ausstattung:
(Ausstattung gem. o.g. Anforderungen)
- 3D VX-Bänder und VX Bandaufnahmeelemente,
  Anzahl nach Erf.
- Wechselgarnitur, raumseitig Drücker, flurseitig Knauf,
  Objektbeschläge mit Rundrosette, Edelstahl, Benutzerkategorie IV
- Objekt-Schloss, Klasse 4, Schließblech und Schlossrosette
  für bauseitigen PZ
- mechanisch absenkbare Bodendichtung
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Menge: 4,000 Stck

**02.04.20 A2.41, A2.43, A2.44, A2.46 (32 dB) ca. 1,50 x 2,10 m**
*** gemäß Ausführungsbeschreibung 5
Tür gem. Konstruktionsbeschrieb und Vorbemerkungen liefern und einbauen

Lage:
- OG2 Raum A2.40 Flur 03 zu A2.41, A2.43, A2.44, A2.46 Lernraum
- Achse 13-21/D und F
Anschlüsse:
- Einbau in Mauerwerk/StBeton Bestand, Sturz StBeton
  Montage zwischen den Wänden
- Gesamtstärke Laibungsfläche ca. 660 mm

Anforderung:
- Brandschutz: keine
- Rauchschutz: keine
- Schallschutz: SK2 eingebaut: erf. R strich w mind. 32 dB, Typenprüfung erf. Rw,P mind. 37 dB nach DIN 4109-1
- Mechanische Beanspruchung E (extrem), Gruppe 4 nach DIN EN 1192 und RAL GZ 426
- Hygrothermische Beanspruchung: Klimaklasse II nach RAL GZ 426 und EN 1121 (Prüfklima b gem. DIN EN 1121)

Einteilung/Größe:
- 1-flg. Tür als Holztürblatt
  1 festverglastes Seitenteil VSG
  mit Sonderzarge: Stahlumfassungszarge und Seitenteilzarge
  Aufteilung gem. Plan bzw. ausgelegt auf mind. Durchgangsbreite
- Wandöffnung Rohbau, Höhe ab FFB bis UK Sturz
  ca. 1,50 x 2,10 m (b x h)
- DIN R/L
- lichte Durchgangsbreite mind. 0,90 m

Ausstattung:
(Ausstattung gem. o.g. Anforderungen)
- 3D VX-Bänder und VX Bandaufnahmeelemente,
  Anzahl nach Erf.
- Wechselgarnitur, raumseitig Drücker, flurseitig Knauf,
  Objektbeschläge mit Rundrosette, Edelstahl, Benutzerkategorie IV
- Objekt-Schloss, Klasse 4, Schließblech und Schlossrosette
  für bauseitigen PZ
- mechanisch absenkbare Bodendichtung
Menge: 4,000 Stck

**02.04.30 A2.03 (T30 RS 37 dB) ca. 1,50 x 2,10 m**
*** gemäß Ausführungsbeschreibung 5
Tür gem. Konstruktionsbeschrieb und Vorbemerkungen liefern und einbauen

Lage:
- OG2 Raum A2.01 Galerie zu A2.03 Integration/ Differenzierung
- Achse 9/F
Anschlüsse:
- Einbau in Mauerwerk/StBeton neu/Bestand, Sturz StBeton
  Montage zwischen den Wänden
- Gesamtstärke Laibungsfläche ca. 760 mm

Anforderung:
- Brandschutz: T30 DIN 4102-5
- Rauchschutz: RS Rauchschutztür nach EIN 18095
- Schallschutz: erf. R strich w mind. 37 dB, erf. Rw,P mind. 42 dB DIN 4109-1
- Mechanische Beanspruchung E (extrem), Gruppe 4 nach DIN EN 1192 und RAL GZ 426
- Hygrothermische Beanspruchung: Klimaklasse II nach RAL GZ 426 und EN 1121 (Prüfklima b gem. DIN EN 1121)

Einteilung/Größe:
- 1-flg. Tür als Holztürblatt
  1 festverglastes Seitenteil VSG Brandschutzverglasung
  mit Sonderzarge: Stahlumfassungszarge und Seitenteilzarge
  Aufteilung gem. Plan bzw. ausgelegt auf mind. Durchgangsbreite
- Wandöffnung Rohbau, Höhe ab FFB bis UK Sturz
  ca. 1,50 x 2,10 m (b x h)
- DIN R/L
- lichte Durchgangsbreite mind. 0,90 m

Ausstattung:
(Ausstattung gem. o.g. Anforderungen)
- 3D VX-Bänder und VX Bandaufnahmeelemente,
  Anzahl nach Erf.
- Drückergarnitur, Objektbeschläge mit Rundrosette, Edelstahl, Benutzerkategorie IV
- Objekt-Schloss, Klasse 4, Schließblech und Schlossrosette
  für bauseitigen PZ
- (Obentürschließer Montage an Bandseite in separater Position erfasst)
- mechanisch absenkbare Bodendichtung
Menge: 1,000 Stck

**02.04.40 Zulage Gleitschienen Obentürschließer (OTS)**
Zulage zu vorbeschriebenen Türen für die Ausführung mit einem Gleitschienen Obentürschließer, liefern und montieren inkl. notwendigen Zubehör- und Befestigungsteilen.

Merkmale:
- hoher Wirkungsgrad, EN 2-6/3-5 entspr. Türgewicht und -breite
- Farbe in Herstellerfarbton nach Angabe des Architekten z.B. silber
- einstellbare Schließkraft und Schließgeschwindigkeit,
- Öffnungsdämpfung integriert und einstellbar
- Endschlag und Endschließgeschwindigkeit einstellbar, Einstellung zum Abbremsen oder Beschleunigen der Tür zwischen 0-15° mit optischer Größenanzeige.
- barrierefrei nach DIN 18040 bis Türbreite 1.100 mm
- alle Funktionen von vorn einstellbar

Montage auf Bandseite oder Bandgegenseite

Ausführung an Tür Raum A2.03
Menge: 1,000 Stck

### Titel 03 Sonstiges

#### Bereich 03.01 Sonstiges

**03.01.10 Trittschutz Edelstahl**
Zusätzliche Ausstattung der vorbeschriebenen Innentüren mit einem Trittschutzblech aus Edelstahl, auf Türblattoberfläche beidseitig aufgeklebt und zusätzlich verschraubt.

Höhe = ca. 250 mm
Breite = ca. 0,885 - 1,135 m

Abrechnung nach Stück Trittschutzblech, nicht nach Stück Türflügel, d.h. je Türflügel 2x Trittschutzblech gerechnet
bei 2-flg. Türen 4x Trittschutzblech gerechnet.
Menge: 106,000 Stck

**03.01.20 Elastische Fuge unten Stahlumfassungszarge- Fußboden**
*** Bezugsbeschreibung
Liefern und anbringen von Bewegungsfugen mit 1K Silikon-Kautschukmasse.

Das Material der Fugen muss auf den Untergrund abgestimmt sein. Weichmacherwanderung und chem. Reaktionen müssen ausgeschlossen sein.

Farbton nach Wahl AG anhand Standardfarbkarte des Herstellers

Es sind folgende Arbeitsgänge auszuführen:
- Fugenflanken sind zu reinigen und müssen trocken, fest und frei von Verschmutzungen sein.
- Fugenränder sind zum Schutz vor Verunreinigung abzukleben.
- Tiefere Fugen sind mit unverrottbarem DIN-Polyband vorzufüllen
- Der Untergrund, Fugenkanten sind entspr. Verarbeitungshinweise mit Primer vorzustreichen.
- Abdichten mittels Hand- oder Druckluftpistole
- Glätten der Fugen und entfernen der Klebestreifen

Ausführung am Übergang Stahlumfassungszargen - Fußboden.
Eine zeitversetzte Ausführung ist einzukalkulieren.

Abrechnung nach Stück Tür
Menge: 53,000 Stck

**03.01.30 Elastische Fuge umlaufend um Türen**
*** wie Position 03.01.20
Ausführung am Übergang Stahlumfassungszargen Wandflächen, beidseitig an Türen.
Eine zeitversetzte Ausführung ist einzukalkulieren.

Abrechnung nach lfm Fuge
Menge: 547,000 m

**03.01.40 Zulage Zargen mit Endbeschichtung 1-flg.**
*** Bezugsbeschreibung
Zulage zu vorbeschriebenen Türen
für die Ausführung der Zargen fertig pulverbeschichtet.
Farbton nach Wahl AG nach RAL-Standardfarbfächer voraussichtlich RAL 9007 graualuminium.

Ausführung an Türen ohne Brandschutzanforderung
mit Stahlumfassungszarge
Türbreite ca. 0,885-1,135 m
Türhöhe ca. 2,10 - 2,135 m
mit unterschiedlichen Maulweiten ca. 145-270 mm

Ausführung an Türen in Raum A0.05, A0.12, A0.47, A1.03, A2.02

Abrechnung nach Stück Tür
Menge: 5,000 Stck

**03.01.50 Zulage Zargen mit Endbeschichtung 2-flg.**
*** wie Position 03.01.40
Ausführung an 2-flg. Tür ohne Brandschutzanforderung mit Stahleckzarge
Türbreite ca. 2,34 m, Türhöhe ca. 2,135 m

Ausführung an Tür in Raum A0.22
Abrechnung nach Stück Tür
Menge: 1,000 Stck

**03.01.60 Zulage Zargen mit Endbeschichtung 1-flg. T30**
*** wie Position 03.01.40
Ausführung an 1-flg. Türen mit Brandschutzanforderung mit Stahlumfassungszarge

Beschichtung ausgelegt bzw. mit Zulassung für Brandschutzanforderung T30
Türbreite ca. 0,885-1,135 m
Türhöhe ca. 2,10 - 2,135 m
mit unterschiedlichen Maulweiten ca. 145-270 mm

Ausführung an Türen in Raum A0.03, A0.20, A0.21, A0.22, A0.23, A0.42, A0.46, A0.51, A1.12, A1.13, A2.21, A1.42, A2.02, A2.04, A2.42

Abrechnung nach Stück Tür
Menge: 16,000 Stck

**03.01.70 Zulage Zargen mit Endbeschichtung 1-flg. T30 MW 650 mm**
*** wie Position 03.01.40
Ausführung an 1-flg. Türen mit Brandschutzanforderung mit Stahlumfassungszarge als Dehnungsfugenzarge

Beschichtung ausgelegt bzw. mit Zulassung für Brandschutzanforderung T30
Türbreite ca. 0,885-1,135 m
Türhöhe ca. 2,10 - 2,135 m
Maulweite ca. 650 mm

Ausführung an Türen in Raum A0.09, A2.46

Abrechnung nach Stück Tür
Menge: 2,000 Stck

**03.01.80 Zulage Zargen mit Endbeschichtung 1-flg.+Seitenteil T30**
*** wie Position 03.01.40
Ausführung an 1-flg. Türen + festverglastem Seitenteil mit Brandschutzanforderung mit Stahlblockzarge und Seitenteilzarge

Beschichtung ausgelegt bzw. mit Zulassung für Brandschutzanforderung T30
Türbreite ca. 1,50 m
Türhöhe ca. 2,10 m
Zargentiefe ca. 115 mm

Ausführung an Türen in Raum A2.03

Abrechnung nach Stück Tür
Menge: 1,000 Stck

**03.01.90 Zulage Unterschnitt**
Zulage zu vorbeschriebenen Türen für die Ausführung mit einem Unterschnitt von ca. 10 mm bzw. mind. 75 cm2.
Menge: 1,000 Stck

**03.01.100 Zulage Unterschnitt Feuchtraumtüren**
Zulage zu vorbeschriebenen Feuchtraumtüren für die Ausführung mit einem Unterschnitt von ca. 10 mm bzw. mind. 75 cm2.
Die Unterkante des Türblattes ist entspr. der Zulassung für Feuchtraumtür auszubilden.
Menge: 1,000 Stck

**03.01.110 Zulage Lüftungsgitter**
Zulage zu vorbeschriebenen Türblättern (2-flg. Tür) für die Ausführung mit Lüftungsgittern nach DIN 68706, Abmessung für ges. Querschnitt 400 cm2, Lage nach Angabe des Architekten im Türblatt eingebaut. Ausführung aus Kunststoff weiß.

Ausführung in Tür Raum A0.22
Abrechnung nach Stück Lüftungsgitter
Menge: 2,000 Stck

**03.01.120 Türstopper, Wand**
Türpuffer für Innentüren, Wandmontage, aus Edelstahl mit schwarzem Gummipuffer, Durchmesser ca. 45 mm.
Menge: 20,000 Stck

**03.01.130 Türstopper Boden**
Liefern und einbauen von Bodentürstoppern innen aus Edelstahl matt in runder zylindrischer Form mit Hartgummipuffer-Ring schwarz inkl. Befestigungsmaterial, oberseitig auf Fußboden schrauben.
Menge: 10,000 Stck

**03.01.140 Wandtürstoppern Kunstoffpuffer Halbschale**
Liefern und einbauen von Wandtürstoppern aus Kunststoff weiß in Halbschalen-Form, auf Wandoberfläche kleben.

Durchmesser ca. 60 mm
h = ca. 17 mm
Menge: 20,000 Stck

#### Bereich 03.02 Stahltür

**Ausführungsbeschreibung 6 Konstruktionsbeschrieb Stahltürblatt mit Stahlblockzarg**
*Konstruktionsbeschrieb Stahltürblatt mit Stahlblockzarge*
Konstruktionsbeschrieb für Innentüren Stahltürblatt mit Stahlblockzarge.
Türen als Gesamtbauteil ausgeführt, geprüft und zugelassen für die genannten Anforderungen liefern und gem. ZTV und nachfolgendem Konstruktionsbeschrieb einbauen.

Anforderungen
Gem. Angabe in den Einzelpositionen

Türblatt:
- doppelwandig, aus verzinktem Feinblech, Blechdicke ca. 1,0 mm, mit Dämmung aus Mineralfaserplatten, mit Flachstahlaussteifungen,
  Aufbau entspr. den Anforderungen
- Türblattdicke ca. 65 mm bzw. entspr. den Anf.
- Türblatt lichtgrau grundiert für bauseitige bzw. separat erfasste Beschichtung
  wasserverdünnbare Hydro-Tauchgrundierung
  Das Türblatt soll raumseitig als Magnettafel nutzbar sein, die Beschichtung darf die Magnetfateigenschaften der Stahltür nicht beeinflussen.
- Öffnungswinkel ca. 180° (sofern nicht durch bauliche Gegebenheiten begrenzt)
- Kantenausführung für stumpfen Einschlag
- Stanzung/Ausfräsung für Schloss, Band und ggf. weitere Ausstattungselemente gem. Beschrieb in den Einzelpositionen

Zarge:
- 1-teilige Stahlzarge d = ca. 2 mm als Blockzarge für den nachträglichen Einbau zwischen zwei Wänden Mauerwerk, nicht wandumfassend
- Falzmaß für o.g. stumpf einschlagende Türblätter
  Spiegelbreite ca. 30/45 mm
  Gesamttiefe ca. 380 mm
- Oberfläche feuerverzinkt-grundiert für bauseitige Beschichtung bzw. separat erfasste Beschichtung
  wasserverdünnbare Hydro-Tauchgrundierung
- In die Zarge (Nut) ist ein 3-seitig umlaufendes Dichtungsprofil mit hohem Rückstellvermögen einzusetzen, Farbe nach Angabe Architekt, Stahlzargen-(SZ-)Dichtung
- Stanzung/Ausfräsung für Schloss, Bandaufnahmeelement und ggf. weitere Ausstattungselemente gem. Beschrieb in den Einzelpositionen

Montage:
Montage inkl. Befestigungsteile entspr. Herstellervorschrift und Zulassung,
Zargen sind mit eingeschweißten Befestigungsankern, mind. 3 Stk je Seite nach Erfordernis zu befestigen. Zargen im Falz nicht sichtbar verschraubt. Hinterfüllung mit Mörtel/Dämmmaterial entsprechend den Anforderungen.

**03.02.10 A0.02 ca. 1,885 x 3,00 m**
*** gemäß Ausführungsbeschreibung 6
Tür gem. Konstruktionsbeschrieb und Vorbemerkungen liefern und einbauen

Lage:
- EG Raum A0.02 Hausmeister
- Achse 7/I-J

Anschlüsse:
- Einbau in Mauerwerk Bestand/neu (Doppelmauerwerk, Sturz StBeton
- Montage zwischen den Wänden
- Gesamtstärke Laibungsfläche ca. 360 mm zuzügl. Putz einseitig, Lage der Zarge innerhalb der Laibungsfläche bündig mit Vorderkante Putz
- Putzanschluss nachträglich

Anforderung:
- Brandschutz: keine
- Rauchschutz: keine
- Schallschutz: keine
- Mechanische Beanspruchung E (extrem), Gruppe 4 nach DIN EN 1192 und RAL GZ 426
- Hygrothermische Beanspruchung: Klimaklasse II nach RAL GZ 426 und EN 1121 (Prüfklima b gem. DIN EN 1121)

Einteilung/Größe:
- 2-flg. Tür als Stahltürblatt mit Stahlblockzarge
- Wandöffnung Rohbau, Höhe ab FFB bis UK Sturz
  ca. 1,885 x 3,00 m (b x h)
- DIN R+L

Ausstattung:
(Ausstattung gem. o.g. Anforderungen)
- 3D VX-Bänder und VX Bandaufnahmeelemente,
  Anzahl nach Erf.
- Gehflügel: einseitig Drücker, innenseitig Abdeckrosette, Objektbeschläge mit Rundrosette, Edelstahl, Benutzerkategorie IV
- Standflügel mit Falztreibriegel im Falz
- Objekt-Schloss, Klasse 4, Schließblech und Schlossrosette
  für bauseitigen Blindzylinder
Menge: 1,000 Stck

**03.02.20 Zulage Türblatt und Zarge mit Endbeschichtung 1-flg.**
Zulage zu vorbeschriebener 2-flg. Tür
für die Ausführung des Türblattes und der Zarge fertig pulverbeschichtet.
Farbton nach Wahl AG nach RAL-Standardfarbfächer.

Das Türblatt soll raumseitig als Magnettafel nutzbar sein, die Beschichtung darf die Magnetfateigenschaften der Stahltür nicht beeinflussen.

Ausführung an Türen ohne Brandschutzanforderung
Türbreite ca.1,885 m
Türhöhe ca. 3,00 m
Maulweiten ca. 360 mm

Ausführung an Tür in Raum A0.02

Abrechnung nach Stück Tür
Menge: 1,000 Stck

#### Bereich 03.03 Wartungsarbeiten

**Ausführungsbeschreibung 7 Wartung und Prüfung von Feststellanlagen/Freilauftürsch**
*Wartung und Prüfung von Feststellanlagen/Freilauftürschließer*
Servicepaket für Wartung und Prüfung nach DIBt-Zulassung sowie nach Herstellerangabe für vorbeschriebene Offenhaltung mit Feststellvorrichtung/Freilauftürschließer in Kombination mit Obentürschließer mit Rauchschalterzentrale mit folgenden Leistungsmerkmalen:

- Einmalige Wartung je Vertragsjahr
- Kostenlose Bereitstellung und Führung der Prüfunterlagen
- Anbringen der Prüfplakette
- Stör- und Reparatureinsätze während der Vertragslaufzeit werden zu reduzierten Stundensätzen durchgeführt
- Der Einsatz von Servicetechnikern erfolgt innerhalb 24 Stunden nach Meldungseingang von Montag - Freitag in der Zeit von 07.00 - 17.00 Uhr ohne Zuschläge
- Persönliche Erreichbarkeit des Helpdesk 24 Std. an 365 Tagen
- Keine gesonderte Berechnung von Kleinteilen bis 25,- EUR je Wartung
- Keine gesonderte Berechnung von Arbeitszeit bei Austausch von Ersatzteilen während der Wartung

Vertragslaufzeit während der Gewährleistungsfrist

**03.03.20 Wartung und Prüfung von Feststellanlagen 1. Jahr**
*** gemäß Ausführungsbeschreibung 7
Vertragslaufzeit während der Gewährleistungsfrist im 1. Jahr

Abrechnung je 1-flg. Tür und Jahr, hier 8 Stück 1-flg. Türen x 1 Jahr = 8 StückJahr
Menge: 8,000 StJa

**03.03.30 Wartung und Prüfung von Feststellanlagen Jahr 2-4**
*** gemäß Ausführungsbeschreibung 7
Vertragslaufzeit während der Gewährleistungsfrist im 2.-4. Jahr

Abrechnung je 1-flg. Tür und Jahr, hier 8 Stück 1-flg. Türen x 3 Jahre = 24 StückJahr
Menge: 24,000 StJa

#### Bereich 03.04 Stundenlohnarbeiten

**03.04.10 Vorarbeiter/-in, Polier/-in**
*** Bezugsbeschreibung
Stundenlohnarbeiten durch Arbeitskräfte auf Anordnung des AG ausführen. Der Verrechnungssatz für die jeweilige Arbeitskraft umfasst sämtliche Aufwendungen, insbesondere den tatsächlichen Lohn einschließlich vermögenswirksamer Leistungen mit den Zuschlägen für Gemeinkosten (Sozialkassenbeiträge, Winterbauumlage und dgl.), sowie Lohn bzw. Gehaltsnebenkosten und Zuschläge für Überstunden.

Vorarbeiter/-in, Polier/in (ab Lohngruppe 5)
Menge: 10,000 h

**03.04.20 Baufachwerker/-in, Baufacharbeiter/-in**
*** wie Position 03.04.10
Baufachwerker/-in, Baufacharbeiter/-in (Lohngruppe 2a bis 4)
Menge: 10,000 h

**03.04.30 Bauhelfer/-in**
*** wie Position 03.04.10
Bauhelfer/-in (Lohngruppe 1 bis 2b)
Menge: 10,000 h
